# Neubau Grundschule Rheinhausen
Angebotsaufforderung (GAEB 90, DA83)
Vergabenummer: 5.03
Währung: EUR
Auftraggeber: Gemeinde Rheinhausen, Rheinhausen

## ERD-/ VERKEHRSWEGEBAUARBEITEN
Datum: 19.04.18

*Hinweis*
16-018 PROJEKTÜBERSICHT

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

PLANUNG
AUSSEN
-ANLAGEN/
PARKPLATZ :
  AG Freiraum PartGmbB
  Landschaftarchitekten
  Poststraße 2
  79098 Freiburg im Breisgau
  Tel.: 0761 / 590071 - 0
  Fax: 0761 / 50526
  E-Mail: info@ag-freiraum.de

ANSCHLUSS
EXTERNE
GEBIETE :
  Zink Ingenieure
  Ingenieurbüro für Tief- u. Wasserbau
  Poststraße 1
  77886 Lauf
  Tel.: 07841 / 703-0
  Fax: 07841 / 703-80

Alle während der Kalkulationszeit auftretenden Fragen
sind an die jeweiligen Planungsbüros zu richten.

*Hinweis*
16-018 VORBEMERKUNGEN

Folgende Vertragsbedingungen werden vereinbart:

Die VOB in der aktuellen Fassung ist Bestandteil des
Vertrages.

Dem vollständig ausgefüllten Leistungsverzeichnis ist
vom Bieter eine aktuelle Freistellungsbescheinigung
beizufügen.

Wird eine Abschrift oder ein LV mit Kurztext als
Angebot abgegeben, so bleibt der Text dieses Orginal-LV
als verbindlich gültig.

Ausführungsweise gemäß beiliegender Pläne (die dem LV
beigefügten Pläne, vorbehaltlich geringfügiger
Maßveränderungen, sind ausschließlich zur Kalkulation
dieses Angebotes). Die Ausführung erfolgt nach
örtlichem Aufmaß durch den Auftragnehmer und der
Absprache bzw. Freigabe durch die Bauleitung.

Abschlagszahlungen erfolgen entsprechend dem
Baufortschritt nach Vorlage eines prüfbaren Aufmaßes
mit einem Sicherheitseinbehalt in Höhe von 5 %.
Abschlagszahlungen können nur in Höhe eines über Aufmaß
ermittelten Leistungsstandes gestellt werden.

Ab 250.000,- EUR Abrechnungssumme netto erfolgt bei der
Schlussrechnung ein Gewährleistungseinbehalt in Höhe
von 3% der Abrechnungssumme bis zur Vorlage einer
entsprechenden Bankbürgschaftsurkunde.

Die Verjährungsfrist für Mängelansprüche nach VOB B §
13, beträgt 4 Jahre.

Hinweis zu Allgemeinen Einrichtungen:

Sämtliche sonstige Einrichtungbestandteile, die zur
Abwicklung der Arbeiten erforderlich sind, sind in die
Einheitspreise mit einzurechnen und werden nicht
gesondert vergütet.

Hinweise zu Umlagen bzw. Abzügen der Abrechnungssumme:

Das Anbringen von Werbebannern oder Schildern am
Baugerüst oder am Bauzaun ist untersagt. Für alle
Unternehmer wird ein Bauschild zur Verfügung gestellt.
Mit der hierfür erforderlichen Kostenumlage wird jede
Firma auf einer separaten Handwerkerleiste präsentiert.
Als Umlage für gemeinsames Bauschild mit
Handwerkerleiste erfolgt ein Abzug in Höhe von 250,-
EUR netto.

Es erfolgt kein Abzug für die Bauleistungsversicherung.

Es erfolgt kein Abzug für Baustrom und Bauwasser..

Bei Vereinbarung einer Skontierung, beträgt die Frist
10 Kalendertage nach Eingang der Rechnung beim
Architekten.

Die Entsorgung von Abfall aus dem Bereich des
Auftragnehmers, sowie das Beseitigen der
Verunreinigungen, die von den Arbeiten des
Auftragnehmers herrühren, ist gemäß VOB/C vom AN selbst
zu veranlassen.

Hinweise zu Aufmaße:

Die Aufmaße sind nachvollziehbar räumlich gegliedert
aufzustellen. Grundsätzlich sind hierfür Aufmaßpläne
vom Auftragnehmer zu erstellen. Die Grundlage für die
Aufmaßpläne sind die Ausführungspläne der Fachplaner.
Im Einzelfall sind die Aufmaße gemeinsam mit der
Fachbauleitung durchzufüren. Die Fachbauleitung erhält
die Originale der Aufmaßblätter, der AN eine Kopie. Die
Massen der einzelnen Aufmaßblätter sind in eine nach
Titeln und Positionen geordnete Aufmaßzusammenstellung
zu übertragen, die laufend fortgeschrieben wird.

Hinweise zu gleichwertigen Materialien bzw.
Ausführungen:

Bei einigen Positionen dieses LV ist die Möglichkeit
gegeben gleichwertige Materialien anzubieten. Das Feld
angebotenes Produkt oder Fabrikat ist in jedem Fall vom
Bieter zwingend auszufüllen, auch wenn das Leitprodukt
oder Leitfabrikat angeboten wird. Eintragungen wie
"siehe oben" oder "wie ausgeschrieben" oder ähnliches
sind nicht ausreichend. Fehlt die konkrete Angabe vom
angebotenen Produkt oder Fabrikat ist das Angebot
unvollständig und kann nicht gewertet werden. Die
Gleichwertigkeit ist schon zur Angebotsabgabe anhand
detaillierter technischer Unterlagen nachzuweisen sonst
ist das Angebot unvollständig und kann nicht gewertet
werden.

Hinweise zur Kalkulation:

Alle Leistungen verstehen sich, wenn nicht ausdrücklich
anders angegeben, inklusive Lieferung und fachgerechtem
Einbau. Alle durch den AN zu entsorg- enden Materialen
und Bauteile gehen in das Eigentum des Unternehmers
über.
In die Einheitspreise sind die entsprechenden
Transport- und Entsorgungskosten miteinzukalkulieren.

Bei widersprüchlichen Angaben zur Ausführung gilt LV
vor Plan.

*Hinweis*
16-018 ARBEITSSCHUTZMERKBLATT
Arbeitsschutzmerkblatt - Allgemeine Hinweise

1. Halten Sie sich nur dort auf, wo Sie auf Grund Ihres
Arbeitsauftrages Ihren Arbeitsplatz haben.

2. Auf der gesamten Baustelle sind Arbeitsschutzhelm
(nach DIN EN 397) und
Sicherheitsschuhe (nach DIN EN 345 S3) oder
Sicherheitsgummistiefel (nach DIN
EN 345 S5) zu tragen. Ausnahmen können im Bereich
geschlossener Räume, in
denen keine Gefahr von oben droht, zugelassen werden.
Beschäftigte, die das nicht beachten, werden von der
Baustelle verwiesen! Entsprechend den auszuführenden
Arbeiten sind erforderliche weitere Arbeitsschutzmittel
und Schutzausrüstungen zu benutzen.

3. Auf der Baustelle gilt ein absolutes Alkohol- und
Rauchverbot!

4. Die Beschäftigten auf der Baustelle sind
verpflichtet, für die eigene und für die
Sicherheit und Gesundheit anderer bei der Arbeit Sorge
zu tragen. Jede von Ihnen festgestellte unmittelbare
Gefahr für Sicherheit und Gesundheit sowie alle
festgestellten Sicherheitsmängel müssen Sie
unverzüglich Ihrem Vorgesetzten oder der Bauleitung
melden. Alle gefährlichen Vorkommnisse sind
meldepflichtig!
Sie sind auch verpflichtet, für die Sicherheit und
Gesundheit der Personen zu
sorgen, die von ihren Handlungen oder Unterlassungen
bei der Arbeit betroffen
sind.

5. Die Beschäftigten auf der Baustelle sind
verpflichtet, Werkzeuge, Arbeitsstoffe,
Transportmittel und sonstige Arbeitsmittel nur
bestimmungsgemäß zu verwenden.

6. Das Entfernen oder Ändern von
Sicherheitskennzeichnungen, Sicherheitseinrichtungen,
Gerüstteile bzw. Absperrungen ist nur befugten
Vorgesetzten gestattet bzw. unterliegt der
Weisungsbefugnis.

7. Die Baustellen- Brandschutzordnung ist einzuhalten.
Informieren Sie sich über die örtlichen
Brandbekämpfungsvorkehrungen und die Standorte der
Brandbekämpfungsmittel, Sammelpunkte usw.

8. Bei der Verwendung von elektrischen Werkzeugen und
Ausrüstungen sind der
ordnungsgemäße Zustand und die vorgeschriebenen
Prüfungen (Prüffristen) zu
beachten. Die verwendeten Werkzeuge, Maschinen und
Geräte müssen frei von
Beschädigungen und für die auszuführende Tätigkeit
geeignet sein.
Beachten Sie die geltenden Betriebsanweisungen und
Bedienungsanleitungen!

9. Beachten Sie die Straßenverkehrsordnung in Bezug auf
den Baustellenverkehr. Auf der Baustelle gilt als
Höchstgeschwindigkeit die Schrittgeschwindigkeit. Das
Abstellen von privaten Personenfahrzeugen ist nicht
gestattet.

10. Die Baustelle darf nur durch die gekennzeichneten
Zugänge befahren, betreten und verlassen werden.
Außerhalb der Arbeitszeit ist der Aufenthalt auf der
Baustelle verboten.

11. Jede Firma hat einen eigenen ausgebildeten
Ersthelfer zu benennen, welcher sich während der
Arbeitszeit auf der Baustelle aufhält.

12. Der Baustellenbereich ist regelmäßig zu reinigen
und sauber zu halten. Abfälle sind in geeigneten
Behältern zu sammeln und zu selbst entsorgen.
Behältnisse für
Gefahrstoffe sind gesondert zu erfassen.

13. Bei Arbeitsunfällen ist zu beachten:

- Jeder Unfall ist der Bauleitung zu melden.
- Die Erste Hilfe erfolgt durch ausgebildete Ersthelfer
am Unfallort oder im
  Sanitätsraum.
- Wenn aufgrund einer Verletzung mit Arbeitsunfähigkeit
zu rechnen ist, muss  eine Vorstellung bei einem
Durchgangsarzt erfolgen.
- Bei schweren Verletzungen hat ein sofortiger und
schonender Transport, unter
  Einschaltung des Rettungsdienstes, in ein Krankenhaus
zu erfolgen. Die
  vollständige Baustellenordnung und den Sicherheits-
und
  Gesundheitsschutzplan können bei der Bauleitung
eingesehen werden.

*Hinweis*
16-018 BAUSTELLENBESCHREIBUNG / HINWEISE ZUM
LEISTUNGSVERZEICHNIS
Leistung:
Herstellung von Parkplatzflächen und Unterbau des
Gebäudes.

1.1 Lage / Zufahrtsmöglichkeiten:
Das Bauvorhaben befindet sich zwischen Rhein- und
Niederhausen unweit des Bürgerhauses, des städtischen
Bauhofs und dem Gemeindezentrum. Die Zufahrt erfolgt
über die `Hauptstraße´ sowie die Straße `Im
Bürgerzentrum´.
Ausbaustandard: Asphaltierte Straße mit
Asphaltdeckschicht.
Das Baugrundstück selbst ist zum Teil versiegelt. Das
restliche Grundstück ist unbebaute Ackerfläche.

1.2 Allgemeine Hinweise zum Bauvorhaben /
Einschränkungen:
Grundstücksgröße:  ca. 3800 m²
davon befestigte Fläche:  ca. 2850 m²

Vor der Baumaßnahme wurden durch die Netze BW ein
Trafogebäude sowie Elektrokabel um- bzw. neu verlegt.
Die Netze BW liefert und montiert die neuen
Mastleuchten. Diese Arbeiten müssen abgestimmt werden.
Des Weiteren ist nach jetzigem Kenntnisstand mit keinen
weiteren Einschränkungen zu rechnen.

1.3 Bodenverhältnisse:
Die Oberfläche des Baugrundstückes verläuft leicht
gewellt. Es wurde ein Bodengutachten mit folgenden
Angaben zur Bodenzusammensetzung erstellt:

Oberbodenschicht: 0,1-0,7 m mächtig, Im Bereich der
bestehenden Parkplätze Auffüllungen mit Oberboden und
kiesigem Material

Sandlöß: Unter dem Oberboden stehen braune, sandige bis
stark sandige Schluffe an,die von braunen, schwach
schluffigen bis stark schluffigen, Bereichsweise sehr
schwach kiesigen Sanden unterlagert werden. Diese
Bodenschicht ist schlecht wasserdurchlässig,
frostempfindlich und schlecht Tragfähig. Schichtdicke
1,20-1,90 m

Niederterrassenschotter: Unterhalb der Sandlöß-Schicht
steht der gut durchlässige, kiesige
Niederterrassenschotter an.

Das Untergrundplanum ist darüber hinaus sehr
witterungsanfällig.

1.4 Altlasten/Kampfmittel:
Es liegen keine Angaben zu Altlasten oder Kampfmittel
vor.

1.5 Ver- und Entsorgungsanlagen:
Vorhandene Ver- und Entsorgungsanlagen sind zu erhalten
und während der Baumaßnahme zu schützen.
Bestandspläne müssen vor Beginn der Arbeiten bei den
zuständigen Versorgungsträgern selbstständig
angefordert werden. Die Angaben im Ausführungsplan
Außenanlagen sind nur informativ und haben keinen
Anspruch auf Richtig- und Vollständigkeit.

1.6 Baustelleneinrichtung:
Flächen für die Baustelleneinrichtung sind vorhanden.
Auf Teilflächen des bestehenden Parkplatzes kann die
Baustelleneinrichtung untergebracht werden.

1.7 Arbeiten anderer Unternehmer auf der Baustelle:
Parallel zu den Landschaftsbauarbeiten erfolgt die
Montage der Mastleuchten.
Von sämtlichen Gewerken wird Kooperation und
Abstimmungsbereitschaft hinsichtlich
Materialanlieferungen, Zufahrten etc. erwartet.

1.8 Verkehrssicherungspflicht
Der AN übernimmt vom Tage des Beginns der Arbeiten die
Verkehrssicherungspflicht im gesamten
Baustellenbereich. Maßnahmen zur Sicherung der
Baustelle sind vom AN ohne besondere Vergütung in
eigener Verantwortung zu treffen und für die Dauer der
Notwendigkeit vorzuhalten.

1.9 An- und Abtransport:
Evtl. Verunreinigungen der öffentlichen Verkehrswege
durch Fahrzeuge und Maschinen des Auftragnehmers oder
seiner Subunternehmer sind unaufgefordert und
kurzfristig zu beseitigen, so daß keine Gefährdung des
öffentlichen Verkehrs entstehen kann. Die Säuberung der
öffentlichen Straßen hat bei Bedarf täglich zu
erfolgen. Dabei ist vor allem zu beachten, dass die
Straße bei Arbeitsunterbrechungen (Feierabend,
Wochenenden) von jeglicher Verschmutzung gesäubert ist.
Belästigungen durch Schlamm, Staub, usw. sind auf ein
Mindestmaß zu reduzieren. Alle erforderlichen Maßnahmen
zur Verhinderung und Beseitigung von Verunreinigungen
sind vom AN eigenverantwortlich und rechtzeitig zu
treffen.
Zur Verkehrssicherung der Baustelle gehört auch die
laufende Kontrolle der Sicherungseinrichtungen. Die
zeitlichen Abstände der Kontrollen richten sich nach
den örtlichen Gegebenheiten. Behelfsmäßige Überfahrten
in Grundstücke müssen rutschsicher sein und die zu
erwartenden Horizontalkräfte aufnehmen können.

1.10 Materialbeseitigung
Für die im LV beschriebenen Leistungen, bei denen
Material abgefahren wird, ist das
Abfallbeseitigungsgesetz zu beachten. Im Sinne der
Wiederverwertung von Stoffen sind die Materialien
getrennt zu sortieren und auf messbare Haufen zu
setzen. Die Stoffe sind möglichst einer Recyclinganlage
zuzuführen. Im Weiteren sind die Entsorgungsrichtlinien
der Abfallwirtschaft des Landkreises Emmendingen zu
berücksichtigen.
Die Nachweise der Entsorgung sind, wenn in der
Ausschreibung nichts anderes angegeben ist, mit den
Original-Wiegescheinen zu belegen. Die Nachweise sind
unmittelbar der örtlichen Bauleitung zu übergeben.
Die Deponiegebühren sind, wenn in der
Leistungsbeschreibung nicht anders erwähnt, in die
Einheitspreise  mit einzukalkulieren.

Die Baustelle ist vor Schutt, Bauresten und Abfällen
freizuhalten und auf erstes Anfordern durch die
Bauleitung zu entsorgen. Bei Nichtbeachtung werden die
Abfälle durch Dritte auf Kosten des Unternehmers
fachgerecht beseitigt.
Beseitigung von Abwasser:  Grundsätzlich sollten
Abwässer jeglicher Art möglichst vermieden werden.
Vergleichbar der Reinigung von Arbeitsgeräten, die mit
lösemittelbasierten Beschichtungsstoffen verunreinigt
sind, sollen auch mineralisch oder mit wasserbasierten
Beschichtungsstoffen verunreinigte Geräte und Maschinen
im Betrieb gereinigt werden. Sollten Abwässer nicht
vermieden werden können, sind die Vorschriften des
Gesetzes zur Ordnung des Wasserhaushalts ( WHG ) zu
beachten.
Das Einbringen von Bauabwässer in die
Entwässerungsanlage des Gebäudes und der zugehörigen
Außenanlage ist nicht gestattet.
Zum Schutz der Umwelt, der Landschaft und der Gewässer
hat der AN die durch die Arbeiten hervorgerufene
Beeinträchtigungen auf das unvermeidbare Minimum zu
beschränken. Über behördliche Anforderungen oder
Ansprüche Dritter wegen der Auswirkung der Arbeiten hat
der AN den AG unverzüglich schriftlich zu
benachrichtigen.

1.11 Schutz von Vegetation, Bauteilen, Bauwerken,
Grenzsteinen o.Ä.
Im Baufeld sind keine schützenswerte Bäume und
Pflanzenbestände vorhanden.

Die Straßenbordsteine und öffentliche Verkehrsflächen
sind vor Beschädigungen und Verunreinigungen zu
schützen. Bereits bestehende Beschädigungen sind vor
Arbeitsbeginn zu dokumentieren und bei der Bauleitung
und der Behörde anzuzeigen.

1.12 Baubesprechungen
Der AN bzw. ein von ihm bevollmächtigter Vertreter ist
verpflichtet, bei Bedarf
an Baubesprechungen teilzunehmen.

1.13 Bautagesberichte
Der Auftragnehmer hat Bautagesberichte arbeitstäglich
zu führen und dem Auftraggeber oder dem für die
Bauüberwachung beauftragten Architekten/ Ingenieur
spätestens wöchentlich zu übergeben.

1.14 Zeitlicher Ablauf
Baubeginn: KW 23
Fertigstellung:  KW 38

Zusätzliche Technische Vertragsbedingungen (ZTV)

ZTV A StB
Zusätzliche Technische Vertragsbedingungen und
Richtlinien für Aufgrabungen in Verkehrsflächen
Ausgabe 2012 (ZTV A StB 12) FGSV

ZTV Asphalt-StB
Zusätzliche Technische Vertragsbedingungen und
Richtlinien für den Bau von Fahrbahndecken aus Asphalt
Ausgabe 2007, Fassung 2013 (ZTV Asphalt-StB 07/13) FGSV

ZTV-ING
Zusätzliche Technische Vertragsbedingungen und
Richtlinien für Ingenieurbauten
Ausgabe 2013 (ZTV-ING) BASt

ZTV La-StB
Zusätzliche Technische Vertragsbedingungen und
Richtlinien für Landschaftsbauarbeiten im Straßenbau
Ausgabe 2005 (ZTV La-StB 05) FGSV

ZTV SA
Zusätzliche Technische Vertragsbedingungen und
Richtlinien für Sicherungsarbeiten an Arbeitsstellen an
Straßen
Ausgabe 1997 (ZTV SA 97) FGSV

ZTV E-STB
Zusätzliche Technische Vertragsbedingungen und
Richtlinien für Erdarbeiten im Straßenbau
Ausgabe 2009, (ZTV E-STB 09), FGSV

ZTV SoB-StB
Zusätzliche Technische Vertragsbedingungen und
Richtlinien für den Bau von Schichten ohne Bindemittel
Ausgabe 2004 / Fassung 2007 (ZTV SoB-StB 04) Fassung
2007, FGSV

ZTV Pflaster-StB
Zusätzliche Technische Vertragsbedingungen und
Richtlinien zur Herstellung von Pflasterdecken,
Plattenbelägen und Einfassungen
Ausgabe 2006 (ZTV Pflaster StB 06) FGSV

ZTV Ew-StB
Zusätzliche Technische Vertragsbedingungen für den Bau
von Entwässerungseinrichtungen im Straßenbau Fassung
2014

ZTV Wegebau
Zusätzliche Technische Vertragsbedingungen für den Bau
von Wegen und Plätzen außerhalb von Flächen des
Straßenverkehrs
Ausgabe 2013  FLL

FLL
Empfehlungen für Baumpflanzungen, Teil 2
Standortvorbereitung für Neupflanzungen; Pflanzgruben
und Wurzelraumerweiterung, Bauweise und Substrate
Ausgabe 2014 (FLL)

M FP 1
Merkblatt für Flächenbefestigungen mit Pflasterdecken
und Plattenbelägen Teil 1
Ausgabe 2003 (FGSV)

ATV A139
Einbau- und Prüfung von Abwasserleitungen und Kanälen
(ATV Arbeitsblatt A 139)
Ausgabe 2009

TL GeoK E-StB
Technische Lieferbedingungen für Geokunststoffe im
Erdbau des Straßenbaues
Ausgabe 2005 (TL GeoK E-StB 05) FGSV

TL AG-StB
Technische Lieferbedingungen für Asphaltgranulat
Ausgabe 2009 (TL AG-StB 09) FGSV

TL Asphalt-StB
Technische Lieferbedingungen für Asphaltmischgut für
den Bau von Verkehrsflächenbefestigungen
Ausgabe 2007 (TL Asphalt-StB 07) Fassung 2013

TLG Asphalt-DSK-StB
Technische Lieferbedingungen für Asphalt im Straßenbau
Teil: Güteüberwachung
Teil: Mischgut für dünne Schichten im Kalteinbau,
Ausgabe 1998 (TLG Asphalt-DSK-StB 98/03) Fassung 2003
FGSV

TLG Asphalt-OB-StB
Technische Lieferbedingungen für Asphalt im Straßenbau
Teil: Güteüberwachung
Teil: Ausführung von Oberflächenbehandlungen
Ausgabe 2004 (TLG Asphalt-OB-StB 04) FGSV

TL BE-StB
Technische Lieferbedingungen für Bitumenemulsionen
Ausgabe 2007 (TL BE-StB 07) FGSV

TL Bitumen-StB
Technische Lieferbedingungen für Straßenbaubitumen und
gebrauchsfertige Polymermodifizierte Bitumen
Ausgabe 2007 (TL Bitumen-StB 07) FGSV mit Änderungen
2013

*Hinweis*
16-018 UMRECHNUNG VON SCHÜTTGÜTERN
Umrechnung von Schüttgütern
Anlage zum  Leistungsverzeichnis

Die Lieferung und Abrechnung der Schüttgüter erfolgt
nach Aufmass der
festen Masse.
Die aufgemessene Menge ist jedoch mit einem Soll-Ist-
Vergleich durch
Vorlage der entsprechenden Lieferscheine nachzuweisen.
Abgerechnet wird nur die tatsächlich eingebaute Menge
bis höchstens der
Menge des Aufmasses.

Folgende Berechnungsfaktoren werden dem
Materialnachweis zugrunde
gelegt:

Material  Körnung
  lose geschüttet  verdichtet
  mm
  t/m³  t/m³

Rheinsand  0-2 bis 0-4
  1,56  1,87
Flusssand  0-2
  1,55  1,85
Brechsand  0-8
  1,55  1,85

Kiessand  0-32
  1,70  1,95
Kies  8-16; 16-32
  1,50  1,80

Splitt  16-32
  1,50  1,80
Splitt-Sand-Gemisch  0-11
  1,55  1,85

Schotter  32-45; 45-56
  1,45  1,75
Rüttelschotter
  1,50  1,85
Schotter-Splitt-Gemisch  16-45
  1,50  1,75
Schotter-Splitt-Sand-Gemisch 0-45
  1,85  2,20

Schottertragschicht
(Mineralbeton)  0-45; 0-56
  1,85  2,20

Vorsieb
  1,65  2,00
Abraum
  1,50  2,00

Hydr. Gebundene Tragschicht 0-45; 0-56
1,95  2,30
Bituminöse Tragschicht
  1,80  2,35
Bituminöse Deckschicht
  1,80  2,40
Pechhaltige Deckschicht
  1,80  2,40
Beton

2,40

Lava  0/4 bis
0/8  1,30  1,70 to
Lava  2/8 - 2/
16 - 8/16  1,10  1,25
Lava  16/32
  1,15  1,25 to

Umrechnung Bodentransport nach LKW

je cbm Mutterboden  1,70 to
je cbm Schutt/Unrat  1,80 to
je cbm Geröll  1,90 to
je cbm Lehm / Ton  2,10 to

Werden für die ausgeschriebenen Arbeiten im Zuge
anderer Untersuchungen
(Kontrollprüfungen
für Gütenachweis) an neutralen Instituten
Gewichtsmengenverhältnisse
festgestellt,
treten die dort festgestellten Werte an die Stelle der
hier
aufgeführten.
Die Umrechnungstabelle hat nur abrechnungstechnische,
jedoch keine
bodenmechanische Bedeutung.

*Hinweis*
16-018 ANLAGEN ZUM LEISTUNGSVERZEICHNIS
Folgende Anlagen sind dem Leistungsverzeichnis
beigefügt:

- Ausführungsplan Parkplatz (AG Freiraum)
- Geländeschnitt (AG Freiraum)
- Lageplan (IB Zink)
- Detail Sockel Gebäude (HESS-VOLK)
- Bodengutachten (IB Klipfel und Lehnhart)

*Hinweis*
16-018 KONTAKTDATEN FÜR INFORMATIONEN
Der Bieter hat beim Bauherrn seine Kontaktdaten
(Firma, Adresse, Bearbeiter, Telefon, E-Mail Adresse)
zu hinterlegen um über Ergänzungen, Änderungen und
Rückfragen informiert werden zu können.

Eine Nichtberücksichtigung von Ergänzungen, Änderungen
und Rückfragen kann zum Auschluss des Angebots führen.

Kontakt für die Hinterlegung der Kontaktdaten des
Bieters:

Gemeinde Rheinhausen
Hauptstraße 95
79365 Rheinhausen
Frau Tarakci
T: 07643 / 9107 - 15
E: tarakci@rheinhausen.de

### Bereich 1 PARKPLATZ U. GEBÄUDE

*Hinweis*
Zuständigkeit für Rückfragen

AG Freiraum PartGmbB
Landschaftarchitekten
Poststraße 2
79098 Freiburg im Breisgau
Tel.: 0761 / 590071 - 0
Fax: 0761 / 50526
E-Mail: info@ag-freiraum.de

#### Titel 1.1 BAUSTELLENEINRICHTUNG

**1.1.1 Baustelle einrichten, vorhalten**
Baustelle einrichten, Maschinen, Geräte, Werkzeuge und
sonstige Betriebsmittel, welche zur vertragsgemäßen
Durchführung der Bauleistungen erforderlich sind,
anfahren, bereitstellen und - soweit der Geräteeinsatz
nicht gesondert berechnet wird - betriebsfertig
aufstellen einschl. der hierfür erforderlichen
Arbeiten.
Die erforderlichen festen Anlagen herstellen, Baubüros,
Unterkünfte, Werkstätten, Lagerschuppen, Baustellen-WC
und dergl., soweit erforderlich, anfahren, aufbauen und
einrichten. Stromversorgung, Abwasserentsorgung,
Fernsprechanschluss und dergl. für die Baustelle,
soweit erforderlich, herstellen. Ein Bauwasseranschluss
wird bereitgestellt, ein Baustromanschluss ist nicht
vorhanden. Bei Bedarf Zufahrtswege zur Baustelle, sowie
Lagerplätze, sonstige Platzbefestigungen und schadlose
Wasserableitungen anlegen. Baustelleneinrichtungsfläche
anlegen und einzäunen nach Wahl des AN. Zaunhöhe mind.
2,0 m. Die Lagerung von Kraft- u. sonstigen
gewässergefährdenden Flüssigkeiten ist nur in
zugelassenen Behältern mit Auffangwannen innerhalb der
eingezäunten Baustelleneinrichtungsfläche zulässig.
Menge: 1,000 Psch

**1.1.2 Baustelle räumen**
Baustelle von allen Geräten, Anlagen, Einrichtungen und
dergl. räumen für sämtliche Leistungen der
Leistungsbeschreibung. Benutzte Wege und Flächen
entsprechend dem ursprünglichen Zustand unter Wahrung
der landschaftlichen Belange ordnungsgemäß
wiederherstellen, Verunreinigungen beseitigen.
Menge: 1,000 Psch

**1.1.3 Bauzaun liefern und aufstellen H: 2 m**
Bauzaun auf unbefestigtem und befestigtem Untergrund,
aus Einzelelementen mit verzinktem Stahlrohrrahmen
und Vergitterung, mit Standfüßen, Zaunoberkante über
Oberfläche Gelände 2,00 m, Elemente fest miteinander
verbunden durch Verschraubung, liefern, aufstellen und
für die Dauer der vertraglichen Leistungen vorhalten,
abbauen.

Abrechnung nach Aufmaß
Menge: 150,000 m

**1.1.4 Bauzaun Stahlrohr Gitter H 2m umsetzen**
Bauzaun gem. Vorposition
umsetzen nach besonderer Anordnung des AG.
Menge: 150,000 m

**1.1.5 Verkehrszeichen -einr. aufstellen, vorhalten, betreiben u. räumen**
Verkehrszeichen und Verkehrseinrichtungen einschl.
Fahrbahnmarkierung, des Baubereiches Parkplatz,
aufstellen, vorhalten und betreiben für die Dauer der
vertraglichen Leistungen, räumen, Ausführung
entsprechend Verkehrszeichenregelplan nach RSA-95 und
ZTV-SA, einschl. einholen der verkehrsrechtlichen
Anordnung für Baustellensicherung in öffentl.
Verkehrsflächen. Einzurechnen sind alle erforderlichen
Verkehrszeichen und Zusatztafeln, Schutz- und
Leiteinrichtungen, alle notwendigen bzw. angeordneten
Beleuchtungen für alle Baubereiche. Sämtliche
Einrichtungen sind ständig zu unterhalten, falls
erforderlich zu reinigen oder auszutauschen, einschl.
der Betriebskosten für Beleuchtungseinrichtungen. Der
Ersatz zerstörter oder abhanden gekommener Teile wird
nicht gesondert vergütet.
Einzurechnen sind alle anfallenden Gebühren, die vorab
zur Genehmigung durch die zuständigen Ämter, zur
Verkehrseinrichtung notwendig sind.

Abrechnung:
60% für das Einrichten der BE
40% für das Räumen der BE
Menge: 1,000 psch

#### Titel 1.2 VORARBEITEN / ABBRUCH

*Hinweis*
Der  Betonpflasterbelag von den Parkplatzanlagen wird
bauseits in Eigenleistung entfernt und abgefahren.

**1.2.1 Abbrechen, laden, entsorgen Betonpflaster D. 8 cm**
Abbrechen, laden und entsorgen Pflasterbelag, aus
Betonverbundpflaster,  Formate: 20x20 cm Dicke 80 mm,
einschl. Fugenfüllung aus Brechsand- Splitt-
Gemisch, Dicke ca.  5cm, Wichte des Abbruchstoffes DIN
EN 1991-1-1 24 kN/m3,
Betonpflastersteine abbrechen, laden und fachgerecht
entsorgen.
Menge: 100,000 m2

**1.2.2 Abbrechen, laden, entsorgen TB 8/30/100, inkl. Fundament**
Abbrechen, laden und entsorgen Bordsteine aus Beton,
Tiefbordsteine mit Abmessung 8/30/100cm abbrechen und
laden und entsorgen.
einschl. Mörtelbett und zweiseitiger Rückenstütze,
Bettungsdicke 15 cm, Dicke der Rückenstütze 15 cm,
Geräteeinsatz ist möglich.
Tiefbordstein umlaufend bestehender Parkflächen.
Menge: 490,000 m

**1.2.3 Abbrechen, laden, entso. Betonpflasterrinne, 3-reihig, inkl. Fundament**
Abbrechen, laden und entsorgen Betonpflasterrinne,
3-zeilig, Breite bis 50 cm, einschl. Fundament Beton
und zweiseitiger Rückenstütze, Bettungsdicke 15 cm,
Dicke der Rückenstütze 15 cm,
Geräteeinsatz ist möglich.
Betonpflasterrinne einseitig entlang bestehender
Parkfläche.
Menge: 150,000 m

**1.2.4 Abbruch/Entsorgung Straßeneinläufe**
Vorhandenen Straßeneinlauf aus Beton ausbauen
inkl. Gußabdeckung 50x 50 cm.
Der Anschluss ist zurückzubauen und rückstausicher zu
verschließen.
Leistung einschl. aller notwendigen Nebenarbeiten.
Anfallendes Material abbrechen, laden und entsorgen.
Menge: 5,000 St

**1.2.5 Abbruch und Entsorgung Leuchtenfundamente**
Abbruch und Entsorgung Leuchtenfundamente, Abmessungen
Fundament bis 80/80/80 cm. Fundamente sind komplett
auszubauen und zu entsorgen.
Menge: 11,000 St

**1.2.6 Rückbau Kabel**
Vorhandene Erdkabel der bestehenden Mastleuchten und
zur bereits bauseits entferntenTrafostation im Zuge der
Aushubarbeiten, ausbauen, laden und fachgerecht
entsorgen.
Inkl. aller erforderlichen Nebenarbeiten.
Menge: 670,000 m

**1.2.7 Bestands RW-Leitungen ausbauen + entsorgen, im Zuge der Erdarbeiten**
Bestehende RW-Leitungen, DN bis 200 mm unterschiedliche
Materialien im Zuge der Erdarbeiten ausbauen und
entsorgen.
Menge: 15,000 m

**1.2.8 Trennen u. Schließen von Bestandsleitungen bis DN 200**
Trennen von Bestandsleitungen Regenwasser und
Schmutzwasser. Schließen der verbleibenden Rohre mit
Kappen bis DN 200.
Menge: 3,000 St

**1.2.9 Betonwinkelsteine einschl. Betonunterbau entfernen u. entsorgen**
Betonwinkelsteine 12 cm stark, 50 cm lang, 80 cm hoch,
einschl. Betonunterbau entfernen u. entsorgen.
Menge: 8,000 m

**1.2.10 Lösen/Lagern Tragschichtmaterial inkl. Splittbett zum Wiedereinbau**
Aufbrechen von Befestigung ohne Bindemittel,
in bestehenden Parkplatzanlage, Splitt-Pflasterbett,
Schotter-Splitt- oder Kies-Sand-Gemisch, Dicke über 10
bis 80 cm,
anfallende Stoffe seitlich zum Wiedereinbau lagern.

Mengenermittlung nach Abtragsprofilen,
Wiederverwendung in Abstimmung mit der BL.
Menge: 1104,000 m3

**1.2.11 Pflanzung roden und entsorgen H: bis 1,00 m**
Pflanzung bestehend aus Strauch- und
Stauden-/Gräserpflanzung flächig, roden und entsorgen,
einschließlich Wurzelstöcke. Höhe bis 100 cm.
Einschließlich Entsorgungsgebühr.
Menge: 310,000 m2

**1.2.12 Pflanzung roden und entsorgen H:1,00-2,00 m**
Leistung wie in Position zuvor in vollem Wortlaut
beschrieben, jedoch Pflanzung über 100 - 200 cm Höhe.
Menge: 310,000 m2

**1.2.13 Gehölze inkl. Wurzelstock roden, Stammdurchmesser bis 20 cm**
Baum fällen, Acer platanoides, Standort als
Solitärgehölz Stammdurchmesser über 10 bis 20 cm,
Baumhöhe über 4 bis 8 m,
anfallendes Astwerk und sonstiges Holz sowie den
Wurzelstock roden, laden, transportieren und entsorgen
zur Anlage nach Wahl der AN.

Anlage/Standort

'....................................................'
vom Bieter einzutragen,

die Entsorgungsgebühren werden vom AN übernommen.
Menge: 16,000 St

#### Titel 1.3 ENTSORGUNG

**1.3.1 Abfall nicht gefährlich AVV170904 LKW AN transp. entsorgen**
Sonstige Bau- und Abbruchabfälle,
nicht gefährlich, Abfallschlüssel nach AVV
(Abfallverzeichnis-Verordnung) 170904 gemischte Bau-
und Abbruchabfälle,
nicht schadstoffbelastet,
auf Baustelle lagernd, laden, mit LKW des AN
transportieren, max. Gesamtgewicht ohne Beschränkung,
zur Beseitigungsanlage,
Anlage (Bezeichnung/Ort)

'....................................................'
vom Bieter einzutragen,
die Entsorgungsgebühren werden vom AN übernommen.
Menge: 1,000 t

**1.3.2 Abfall nicht gefährlich AVV170201 LKW AN transp. entsorgen**
Bau- und Abbruchabfälle, Holz, Glas und Kunststoff,
nicht gefährlich, Abfallschlüssel nach AVV
(Abfallverzeichnis-Verordnung) 170201
Bau-/Abbruchabfall Holz,
nicht schadstoffbelastet, Altholzkategorie A II,
auf Baustelle lagernd, laden, mit LKW des AN
transportieren, max. Gesamtgewicht ohne Beschränkung,
zur Beseitigungsanlage
Anlage (Bezeichnung/Ort)

'....................................................'
vom Bieter einzutragen,
die Entsorgungsgebühren werden vom AN übernommen.
Menge: 1,000 t

**1.3.3 Abfall nicht gefährlich AVV170407 LKW AN transp. entsorgen**
Bau- und Abbruchabfälle, Metalle,
nicht gefährlich, Abfallschlüssel nach AVV
(Abfallverzeichnis-Verordnung) 170407 Metall, gemischt,

nicht schadstoffbelastet,
auf Baustelle lagernd, laden, mit LKW des AN
transportieren, max. Gesamtgewicht ohne Beschränkung,
zur Beseitigungsanlage,
Anlage (Bezeichnung/Ort)

'....................................................'
vom Bieter einzutragen,
die Entsorgungsgebühren werden vom AN übernommen.
Menge: 1,000 t

**1.3.4 Abfall nicht gefährlich AVV200201 LKW AN transp. entsorgen**
Siedlungsabfälle, Garten- und Parkabfälle,
nicht gefährlich, Abfallschlüssel nach AVV
(Abfallverzeichnis-Verordnung) 200201 biologisch
abbaubare Abfälle,
nicht schadstoffbelastet,
auf Baustelle lagernd, laden, mit LKW des AN
transportieren, max. Gesamtgewicht ohne Beschränkung,
zur Beseitigungsanlage,
Anlage (Bezeichnung/Ort)

'....................................................'
vom Bieter einzutragen,
die Entsorgungsgebühren werden vom AN übernommen.
Menge: 1,000 t

#### Titel 1.4 ERDARBEITEN

*Hinweis*
Erdarbeiten allgemein und Herstellung Baugrube
Die Arbeiten sind in überwiegenden Teilen auf
witterungsempfindlichen Böden auszuführen. Dies ist bei
der Baustellenorganisation und Baudurchführung zu
berücksichtigen. Die Befahrung des Planums in diesen
Bereichen ist nur bei entsprechend guter Witterung
zulässig. Eine ausreichende Entwässerung des Planums
ist zu jeder Zeit zu gewährleisten. Grundsätzlich wird
bei Freilegung des Planums der unmittelbare Einbau
einer Lage des vorgesehenen Einbaumaterials in
Überkopfbauweise empfohlen. Erforderliche
Schutzmaßnahmen sind vom AN eigenverantwortlich zu
veranlassen und durchzuführen. Diese Maßnahmen werden
nicht gesondert vergütet

Zur Gewährleistung der erforderlichen Gründungs- und
Einbindetiefen ist eine gutachterliche Festlegung und
Abnahme der Gründungs- und Aushubsohle durchzuführen.
Diese erfolgt nach Abstimmung mit der Bauleitung.

Sind im Niveau des Untergrundplanums noch Auffüllungen
vorhanden so sind diese nach Abstimmung mit der
Bauleitung vollständig zu entfernen.

Das Untergrundplanum ist vor Einbau der Tragschicht
nachzuverdichten. Bei zu hoher Durchfeuchtung des
Materials kann durch Verdichten ein Aufweichen des
Materials eintreten. Die Verdichtbarkeit ist zunächst
auf einem Testfeld zu überprüfen.
Werden im Untergrundplanum stark aufgeweichte oder
organische Materialien angetroffen, sind diese nach
Abstimmung mit der Bauleitung zu entfernen und durch
Tragschichtenmaterial zu ersetzen.

Weitere Angaben siehe Bodengutachten IB Klipfel &
Lenhardt.

**1.4.1 Baugelände lage- und höhenmäßg aufnehmen, DGM erstellen**
Zur Abrechnung der Geländemodellierungen und
Bodenbewegungen sind Messpunkte auf
Gauß-Krügger-Koordinaten einzumessen.
Aufzunehmen sind Urgelände, Abtrag- und Auftragflächen
für sämtliche Bearbeitungsflächen.
Messdaten zur Erstellung des digitalen Geländemodells
aufbereiten, DGM abschnittsweise erstellen,
Auf- und Abtragsvolumen und Flächen zur Abrechnung
ermitteln, im Lageplan darstellen.
Dem AG zu übergeben sind zeitnah die Punktedateien,
die Lagepläne als Ausdruck und digital als dxf- oder
dwg- und pdf-Datei, sowie die Volumen- und
Flächenberechnungen.
Die Dateiformate sind mit dem AG abzustimmen.
Menge: 1,000 psch

**1.4.2 Oberboden abtragen laden fördern lagern BG1 Abtrag-D 30-40cm 0,15km**
STLB-Bau 2017-10 003
Oberboden, profilgerecht abtragen, laden, fördern und
geordnet lagern, Bodengruppe 1 DIN 18915 (organisch), 3
Bodengruppen, Bodengruppe 1 TM DIN 18196
(mittelplastischer Ton), Bodengruppe 2 OH DIN 18196
(grob- bis gemischtkörniger Boden mit Beimengungen
humoser Art), Bodengruppe 3 OT DIN 18196 (Ton mit
organischen Beimengungen oder organogener Ton),
- Massenanteil Steine DIN EN ISO 14688-1 (Co) unterer
Wert '5' %,
- Massenanteil Blöcke DIN EN ISO 14688-1 (Bo) unterer
Wert '5' %, Neigung Abtragfläche 1:1,5 bis 1:1,
Abtragsdicke über 30 bis 40 cm, Förderweg bis 0,15 km,
Mengenermittlung nach Aufmaß an der Entnahmestelle.
Menge: 495,000 m3

**1.4.3 wie vor, jedoch Oberboden abtragen, laden, entsorgen.**
Leistung wie in Position zuvor in vollem Wortlaut
beschrieben,  jedoch Oberboden abtragen, laden und
entsorgen.
Die Deponiegebühren ist in die Einheitspreise
einzurechnen.
Abrechnung gem. digitalem Geländemodell
Menge: 975,000 m3

**1.4.4 Boden lösen, laden, zum Wiedereinbau lagern**
Boden nach Abtrag Oberboden profilgerecht lösen, laden,
fördern und lagern, Abtragtiefe bis 0,6 m,
Homogenbereich 3, mit 5 Bodengruppen, Bodengruppe 1 ST
DIN 18196 (Sand-Ton-Gemisch), Bodengruppe 2 TL DIN
18196 (leicht plastischer Ton), Bodengruppe 3 SU DIN
18196 (Sand-Schluff-Gemisch), Bodengruppe 4 SU* DIN
18196 (Sand-Schluff-Gemisch), Bodengruppe 5 SE DIN
18196 (enggestufter Sand), Tiefe oberer Horizont des
Homogenbereiches von 0 m, Tiefe unterer Horizont des
Homogenbereiches bis 2 m,
Baumaßnahme der Geotechnischen Kategorie 1 DIN 4020,
- Konsistenz DIN EN ISO 14688-1 fest.
Menge: 320,000 m3

**1.4.5 wie vor, jedoch abtragen, laden, entsorgen**
Leistung wie in Position zuvor in vollem Wortlaut
beschrieben,  jedoch Boden profilgerecht abtragen,
laden und entsorgen.
Die Deponiegebühren ist in die Einheitspreise
einzurechnen.
Abrechnung gem. digitalem Geländemodell.
Menge: 1575,000 m3

**1.4.6 wie vor, jedoch Aushub Baumquartier**
Leistung wie in Position zuvor in vollem Wortlaut
beschrieben, jedoch Aushub Baumquartier, Abtragstiefe
bis 1,40m.
Menge: 115,000 m3

**1.4.7 Boden Graben f. Versorgungsleitungen + Schächte lösen lagern verfüllen**
Boden der Gräben für Versorgungsleitungen nach
Oberbodenabtrag, profilgerecht lösen, seitlich lagern,
verfüllen, verdichten, verdrängten Boden laden und
entsorgen, Breite der Sohle über 0,6 bis 0,7 m,
Aushubtiefe bis 0,8 m,
Homogenbereich 3, mit 5 Bodengruppen, Bodengruppe 1 TL
DIN 18196 (leicht plastischer Ton), Bodengruppe 2 SU
DIN 18196 (Sand-Schluff-Gemisch), Bodengruppe 3 ST DIN
18196 (Sand-Ton-Gemisch), Bodengruppe 4 SE DIN 18196
(enggestufter Sand), Bodengruppe 5 SU* DIN 18196
(Sand-Schluff-Gemisch), Tiefe oberer Horizont des
Homogenbereiches von 0 m, Tiefe unterer Horizont des
Homogenbereiches bis 2 m,
Baumaßnahme der Geotechnischen Kategorie 1 DIN 4020,
- Konsistenz DIN EN ISO 14688-1 fest.

Die Entsorgung des verdrängten Bodens ist in die
Einheitspreise mit einzurechnen.
Abrechnung nach Aufmaß.
Menge: 115,000 m3

**1.4.8 Planum Verkehrsfläche Abweichung +/-2cm**
STLB-Bau 2017-10 002
Planum herstellen, für Verkehrsflächen, zulässige
Abweichung von der Sollhöhe +/- 2 cm, Verformungsmodul
mind. EV2 45 MPa.
Menge: 2800,000 m2

#### Titel 1.5 ENTWÄSSERUNG

*Hinweis*
Einläufe / Rohrleitungen

**1.5.1 Beton Straßenablauf 1a-11-D1 Aufsatz Straßenablauf C250 L/B 300/500mm**
Betonteilkombination für Straßenablauf für
Längsaufsatz, ohne Schlammraum, mit verzinktem Eimer
kurz für Aufsatz 50/30, DIN 4052 - 1a - 11 - D1, mit
Steckmuffe, Aufsatz für Ablauf DIN 4052, Rost aus
Gusseisen, Rahmen mit Eimerauflage, Klasse C 250 DIN EN
124 und DIN 1229, Maße L/B 300/500 mm, muldenförmig,
DIN 19594 - A1, mit Einlage, auf Betonauflager setzen,
Beton C 12/15 DIN EN 206, Mindestdicke 20 cm, Ablauf an
Leitung anschließen.
Menge: 10,000 St

**1.5.2 Beton Hofeinlauf Hauraton 30/30 cm**
Liefern und Versetzen von Hofsinkkasten 30/ 30 aus
faserbewehrtem Beton, mit KG-Muffe mit Dichtung DN 100,
Geruchverschluss, Kunststoff-Eimer, mit Gitterrost
verzinkt, MW 30/15, Belastungsklasse A 15 - B 125,
L/B/H 300x300x400 mm, liefern und unter Beachtung der
Einbauhinweise des Herstellers verlegen.
Qualität nach DIN EN ISO 9001:2000
Leistung inkl. Fundament und zweiseitiger Rückenstütze
aus Beton C 12/15 DIN EN 206-1, Dicke 15 cm.
Hofeinlauf an Leitung anschließen. inkl. Erdaushub,
Verfüllen und Verdichten des Arbeitsraumes und alle
sonstigen Nebenarbeiten.

Hersteller:
Hauraton GmbH &amp; Co KG
Typ: FASERFIX POINT STANDARD 30/30 - Hofsinkkasten

oder gleichwertig,
Hersteller/Typ
'....................................................'
vom Bieter einzutragen.
Menge: 4,000 St

**1.5.3 Abwasserkanal PP homogen DN110 SN8 T bis 1m Bettung Typ 1**
Abwasserkanal für Regenwasser, aus PP
(Polypropylen)-Rohren DIN EN 1852-1, homogenes
Vollwandrohr, mit Steckverbindung, Rohrende mit Muffe,
DN 110, Nenn-Ringsteifigkeit SN 8 DIN EN ISO 9969,
Verlegen in vorhandenen geböschten Graben, einschl.
Bettung Typ 1, Dicke der unteren und oberen
Bettungsschicht je mind. 10 cm, aus Sand.
Menge: 22,000 m

**1.5.4 wie vor, jedoch DN 160**
Leistung wie in Position zuvor in vollem Wortlaut
beschrieben, jedoch
Abwasserkanal für Regenwasser, DN 160.
Menge: 85,000 m

**1.5.5 wie vor, jedoch DN 200**
Leistung wie in Position zuvor in vollem Wortlaut
beschrieben, jedoch
Abwasserkanal für Regenwasser, DN 200.
Menge: 5,000 m

**1.5.6 wie vor, jedoch DN 250**
Leistung wie in Position zuvor in vollem Wortlaut
beschrieben, jedoch
Abwasserkanal für Regenwasser, DN 250.
Menge: 80,000 m

**1.5.7 wie vor, jedoch DN 315**
Leistung wie in Position zuvor in vollem Wortlaut
beschrieben, jedoch
Abwasserkanal für Regenwasser, DN 315.
Menge: 25,000 m

**1.5.8 Bogen PP homogen Abwasserkanal 15- 87 Grad DN110**
Bogen mit Muffen, komplett mit Dichtungen, Formstück
aus PP (Polypropylen) DIN EN 1852-1, homogenes
Vollwandrohr, für Abwasserkanal, 15- 87 Grad,
Steckverbindung, Rohrende mit Muffe, DN 110.
Menge: 15,000 St

**1.5.9 wie vor, jedoch DN 160**
Leistung wie in Position zuvor in vollem Wortlaut
beschrieben, jedoch
Bogen mit Muffen DN 160.
Menge: 30,000 St

**1.5.10 wie vor, jedoch DN 200**
Leistung wie in Position zuvor in vollem Wortlaut
beschrieben, jedoch
Bogen mit Muffen DN 200.
Menge: 5,000 St

**1.5.11 wie vor, jedoch DN 250**
Leistung wie in Position zuvor in vollem Wortlaut
beschrieben, jedoch
Bogen mit Muffen DN 250.
Menge: 5,000 St

**1.5.12 wie vor, jedoch DN 315**
Leistung wie in Position zuvor in vollem Wortlaut
beschrieben, jedoch
Bogen mit Muffen DN 315.
Menge: 5,000 St

**1.5.13 Abzweig PP homogen Abwasserkanal 45Grad DN110/110**
Abzweig, Formstück aus PP (Polypropylen) DIN EN 1852-1,
homogenes Vollwandrohr, für Abwasserkanal, für
Regenwasser, 45 Grad, Steckverbindung, Rohrende mit
Muffe, DN 110/110
Menge: 1,000 St

**1.5.14 wie vor, jedoch DN 160/110**
Leistung wie in Position zuvor in vollem Wortlaut
beschrieben, jedoch
Abzweig DN 160/110
Menge: 1,000 St

**1.5.15 wie vor, jedoch DN 200/160**
Leistung wie in Position zuvor in vollem Wortlaut
beschrieben, jedoch
Abzweig DN 200/160.
Menge: 2,000 St

**1.5.16 wie vor, jedoch DN 250/200**
Leistung wie in Position zuvor in vollem Wortlaut
beschrieben, jedoch
Abzweig DN 250/160.
Menge: 5,000 St

**1.5.17 wie vor, jedoch DN 315/160**
Leistung wie in Position zuvor in vollem Wortlaut
beschrieben, jedoch
Abzweig DN 315/160.
Menge: 4,000 St

**1.5.18 wie vor, jedoch DN 315/110**
Leistung wie in Position zuvor in vollem Wortlaut
beschrieben, jedoch
Abzweig DN 315/110.
Menge: 2,000 St

**1.5.19 Reduzierstück PP Abwasserkanal DN160**
STLB-Bau 2017-04 009
Reduzierstück, Formstück aus PP (Polypropylen), mit
allgemeiner bauaufsichtlicher Zulassung, für
Abwasserkanal, Steckverbindung, Rohrende mit Muffe, DN
160, 2. DN 110.
Menge: 1,000 St

**1.5.20 wie vor, jedoch DN 200/160**
Leistung wie in Position zuvor in vollem Wortlaut
beschrieben, jedoch
Reduzierstück, DN 200, 2. DN 160.
Menge: 4,000 St

**1.5.21 wie vor, jedoch DN 250/200**
Leistung wie in Position zuvor in vollem Wortlaut
beschrieben, jedoch
Reduzierstück, DN 250, 2. DN 200.
Menge: 2,000 St

**1.5.22 wie vor, jedoch DN 315/250**
Leistung wie in Position zuvor in vollem Wortlaut
beschrieben, jedoch
Reduzierstück, DN 315, 2. DN 250.
Menge: 2,000 St

**1.5.23 Doppelsteckmuffe DN 110**
Doppelsteckmuffe, Formstück aus PP (Polypropylen), mit
allgemeiner bauaufsichtlicher Zulassung, für
Abwasserkanal, Steckverbindung, DN 110.
Menge: 5,000 St

**1.5.24 wie vor, jedoch DN 160**
Leistung wie in Position zuvor in vollem Wortlaut
beschrieben, jedoch
Doppelsteckmuffe, DN 160.
Menge: 5,000 St

**1.5.25 wie vor, jedoch DN 200**
Leistung wie in Position zuvor in vollem Wortlaut
beschrieben, jedoch
Doppelsteckmuffe, DN 200.
Menge: 5,000 St

**1.5.26 wie vor, jedoch DN 250**
Leistung wie in Position zuvor in vollem Wortlaut
beschrieben, jedoch
Doppelsteckmuffe, DN 250.
Menge: 5,000 St

**1.5.27 wie vor, jedoch DN 300**
Leistung wie in Position zuvor in vollem Wortlaut
beschrieben, jedoch
Doppelsteckmuffe, DN 315.
Menge: 5,000 St

**1.5.28 Trassenwarnband**
Markierung von Kabel- und Rohrleitungstrassen mit
Trassenwarnband Farbton gelb bzw. blau, in
Trassenmitte, mit Beschriftung, max. Länge der
Beschriftung 100 mm, verlegen 30 cm über
Kabel/Rohrleitung.
Menge: 225,000 m

**1.5.29 Schachtabdeck. anpassen höher oder tiefer setzen Beton C12/15 Schalung**
Schachtabdeckung anpassen, aus Beton, höher oder tiefer
setzen, mit Beton C 12/15 DIN EN 206 einschl. Schalung,
verlegen in Mörtel MG III, Fugen glatt streichen,
Höhenänderung bis 20 cm.
Erforderlichen Auslgeichsringe werden separat vergütet.
Menge: 4,000 St

**1.5.30 Auflagering Betonfertigteil Weite 625mm H 40mm Schubsicherung**
STLB-Bau 2016-10 009
Auflagering, zum Einbau in waagerechte Oberfläche,
Betonfertigteil (AR-V) DIN EN 1917, DIN V 4034-1, Typ
2, lichte Weite 625 mm, Bauhöhe 40 mm, mit
Schubsicherung.
Menge: 2,000 St

**1.5.31 Auflagering Betonfertigteil Weite 625mm H 100mm Schubsicherung**
STLB-Bau 2016-10 009
Auflagering, zum Einbau in waagerechte Oberfläche,
Betonfertigteil (AR-V) DIN EN 1917, DIN V 4034-1, Typ
2, lichte Weite 625 mm, Bauhöhe 100 mm, mit
Schubsicherung.
Menge: 2,000 St

*Hinweis*
Rückhalterigolen/Schächte

**1.5.32 RAUSIKKO-Box 8.6 S**
Box zur Zwischenspeicherung von Niederschlagswasser;
mit integriertem Inspektionskanal; mehrdimensional
durchströmbar;
Speicherkapazität 95 %, Nettospeichervolumen 400 Liter
pro Box; mit integrierten Rastnocken zur Fixierung bei
mehrlagigem Aufbau; aus hochsteifem Polypropylen (PP),
Farbe schwarz; belastbar bis Schwerlastverkehr SLW 60
bei geeignetem Straßen-aufbau; Nachweis der
Langzeitfestigkeit für 50 Jahre gemäß DIN EN ISO 899;
produktionsbegleitende Überprüfung der
Materialeigenschaften gemäß ISO 1133; Index-
Druckfestigkeit 420 kN/m2 ohne seitliche Abstützung mit
Last-steigerungsrate 0,5 kN/(m2 s); Abmessungen: L x B
x H: 800 x 800 x 660 mm; Einbau und Verlegung sind
entsprechend der Einbauanleitung des Herstellers
auszuführen; liefern und fachgerecht einbauen

Fabrikat: REHAU
Produkt: RAUSIKKO-Box 8.6 S

oder gleichwertig

.......................................................
..............................
vom Bieter einzutragen.
Menge: 149,000 St

**1.5.33 RAUSIKKO-Box 8.6 SC**
Speicherelement mit Verteil-, Reinigungs- und
Inspektionskanal.
Box zur Zwischenspeicherung von Niederschlagswasser,
mehrdimensional durchströmbar; Speicherkapazität 95 %,
Nettospeichervolumen 400 Liter pro Box; mit
integrierten Rastnocken zur Fixierung bei mehrlagigem
Aufbau; aus hochsteifem Polypropylen (PP);
Farbe schwarz; belastbar bis Schwerlastverkehr SLW 60
bei geeignetem Straßen-aufbau; Nachweis der
Langzeitfestigkeit für 50 Jahre gemäß DIN EN ISO 899;
produktionsbegleitende Überprüfung der
Materialeigenschaften gemäß ISO 1133; Index-
Druckfestigkeit 420 kN/m2 ohne seitliche Abstützung mit
Last-steigerungsrate 0,5 kN/(m2 s); Abmessungen: L x B
x H: 800 x 800 x 660 mm; mit geschlossenem
Absetzbereich für Grob- und Feinschmutz; mit
abgestuftem Schlitzbild zur gleichmäßigen
Wasserverteilung; nachgewiesene TV-Inspizier- und
Hochdruckspülbarkeit bis 120 bar; Einbau und Verlegung
sind entsprechend der Einbauanleitung des Herstellers
auszuführen; liefern und fachgerecht einbauen Mit
allgemeiner bauaufsichtlicher Zulassung DIBt
Mit Zulassung für Verkehrsbeanspruchungen bis Bauklasse
IV (RStO 01), bzw. BK1,0 (RStO 12)

Fabrikat: REHAU
Produkt: RAUSIKKO-Box 8.6 SC

oder gleichwertig

.......................................................
..............................
vom Bieter einzutragen.
Menge: 27,000 St

**1.5.34 RAUSIKKO-Box Frontanschlussstutzen DN 250**
Frontanschlussstutzen DN 250
Abschlussplatte mit angeformtem KG-Spitzende DN 250 zum
stirn-seitigen Anschluss von Zu-/Ablauf oder Entlüftung
an eine Box-Rigole oder -Speicheranlage; für den
Anschluss von KG-Muffe DN 250; als Zusatzkomponente für
das Speicherelement; sohlgleicher Anschluss zur
optimierten TV-Inspizier- und Spülbarkeit; Befestigung
am Speicherelement ohne zusätzliche Verbindungselemente; Abmessungen: B x H: 345 x 325 mm; liefern und
fachgerecht einbauen.

Fabrikat: REHAU
Produkt: RAUSIKKO Frontanschlussstutzen DN 250

oder gleichwertig

.......................................................
..............................
vom Bieter einzutragen.
Menge: 7,000 St

**1.5.35 RAUSIKKO Frontgitter**
Frontgitter
wasserdurchlässige Abschlussplatte zum Verschließen der
Stirnseiten einer Box-Rigole oder -Speicheranlage; als
Zusatzkomponente für das Speicherelement; mit
Sägematrix für den Anschluss von Zu- bzw. Ablauf oder
Entlüftung, Befestigung am Speicherelement ohne
zusätzliche Verbindungs-elemente; Abmessungen: B x H:
275 x 300 mm; für den Anschluss von KG-Spitzende DN
110, 160 oder 200 liefern und fachgerecht einbauen.

Fabrikat: REHAU
Produkt: RAUSIKKO Frontgitter

oder gleichwertig

.......................................................
..............................
vom Bieter einzutragen.
Menge: 37,000 St

*Hinweis*
Schächte

**1.5.36 Drosselschacht, DN 1000**
Schachtboden mit Flachboden (verformungsstabil, glatt,
vollflächig, geschlossen), inspektionsfreundliche Farbe
orange, aus 100% vollwandigem Neumaterial ohne
Recyclinganteile oder Schäumungszusätze,
entsprechend DIN EN 476, DIN EN 752
und in Anlehnung an DIN 19537, auftriebssicher durch
horizontale Verstärkungsringe, Ringsteifigkeit >= 2
kN/m, Mit teilexzentrischem Konus aus Polypropylen,
inspektionsfreundliche Farbe orange, aus 100%
vollwandigem Neumaterial, mit horizontalen und
vertikalen Profilrippen für optimale Lastabtragung.
Belastbarkeit bei SLW 60 mittels FEM-Berechnung
nachgewiesen, auftriebssicher durch horizontale
Verstärkungsrippen, mit integrierten, korrosionsfesten,
silbergrauen Steigstufen aus GFK, Steigstufenabstand 25
cm, gemäß Anforderung der Berufsgenossenschaft,
Schachtelementverbindung über Mehrfachlippendichtung
nach DN 4060 und EN 681-1
Rohranschlüsse nach Vorgabe. Anschlussvarianten:
Versicker- und Kanalrohr; Muffe oder Spitzende, Mit
fest eingebauter Raster-Abflussdrossel, bestehend aus
Drosselrohr, Überlauf und Schiebergehäuse.
Drosselquerschnitt für Hochdruckspülungen
komplett zu öffnen. Definierte Abflussleistung frei
wählbar, stufenweise verstellbar
Abflussleistung max. . Liter/ Sekunde,
Anstauhöhe max. . cm
Anschlüsse:
1 Zulauf PP DN .
1 Ablauf PP DN .
Bauhöhe (OK Deckel - RS Auslauf): bis . m
zzgl. 30 cm Sandfang
inkl. notwendigem Zubehör
liefern und fachgerecht einbauen.
Fabrikat: REHAU
Produkt: RAUSIKKO-Drosselschacht DN 1000

oder gleichwertig

.......................................................
..............................
vom Bieter einzutragen.
Menge: 1,000 St

**1.5.37 REHAU RAUSIKKO Kontroll- und Spülschacht DN 1000**
Schachtboden mit Flachboden (verformungsstabil, glatt,
vollflächig, geschlossen), inspektionsfreundliche Farbe
orange, aus 100% vollwandigem Neumaterial ohne
Recyclinganteile oder Schäumungszusätze,
entsprechend DIN EN 476, DIN EN 752
und in Anlehnung an DIN 19537. Auftriebssicher durch
horizontale Verstärkungsringe, Ringsteifigkeit >= 2
kN/m; Mit teilexzentrischem Konus aus Polypropylen,
inspektionsfreundliche Farbe orange, aus 100%
vollwandigem
Neumaterial ohne Recyclinganteile, entsprechend DIN EN
476, DIN EN 752 und in Anlehnung an DIN 19537
mit horizontalen und vertikalen Profilrippen für
optimale Lastabtragung. Belastbarkeit bei SLW 60
mittels FEM-Berechnung nachgewiesen, auftriebssicher
durch horizontale Verstärkungsrippen, mit integrierten,
korrosionsfesten, silbergrauen Steigstufen aus GFK,
Steigstufenabstand 25 cm, gemäß
Anforderung der Berufsgenossenschaft,
Schachtelementverbindung über Mehrfachlippendichtung
nach DN 4060 und EN 681-1
Ohne Gerinne, mit Sandfang zum Absetzen von Feinteilen;
Anschlüsse:
1 Zulauf PP DN 315
2 tangentiale Abläufe DN250
Bauhöhe (OK Deckel - RS Auslauf): bis . m
zzgl. . cm Sandfang
liefern und fachgerecht
nach Herstellervorgabe einbauen

Fabrikat: REHAU
Produkt: RAUSIKKO Kontrollschacht DN 1000

oder gleichwertig

.......................................................
..............................
vom Bieter einzutragen.
Menge: 3,000 St

*Hinweis*
Zubehör

**1.5.38 Schutzvlies 400 g/m²**
Geotextilrobustheitsklasse (GRK) 5
Flächengewicht min. 400 g/m²
Liefern und als Schutzvlieslagen
beiderseitig (innen und außen) der
Dichtungsbahn einbauen.
Menge: 580,000 m2

**1.5.39 Kunststoffdichtungsbahn**
PE-Kunststoffdichtungsbahnen mit bauaufsichtlicher
Zulassung (DIBT)
für Rigolenkörper liefern und fachgerecht installieren
als Abdichtungsmaßnahme aus PEHD-Dichtungsbahnen
beidseitig glatt, Farbe schwarz, Stärke 2,0 mm.
Die Verschweißung der Dichtungsbahnen muss
von einem Fachbetrieb gem. WHG mit prüfbaren
Schweißnähten gem. den DVS-Richtlinien durch geprüfte
Fachschweißer durchgeführt werden.
Die Prüfprotokolle der Schweißnähte sind
dem Auftraggeber nach Beendigung der Arbeiten
auszuhändigen.
Menge: 295,000 m2

**1.5.40 AWADUKT PP Doppelsteckmuffe DN250**
Hochlast-Vollwand-Kanalrohr
mit Steckmuffe und fest eingelegtem
Safety-Lock-Sicherheitsdichtsystem
(mit EPDM-Dichtring),
nach DIN EN 1852-1/A1, Rohrreihe SN8
S13,3 ÖNORM EN 1852 geprüft,
ohne Zusatz von Füllstoffen,
Werkstoff: PP; ungefüllt
Farbe: Orangebraun
Doppelsteckmuffe DN250
Menge: 7,000 St

**1.5.41 AWASCHACHT Betonauflagerring 1000/800/C3 DN625**
Stahlfaserarmierter Betonauflagering zur
Lastentkoppelung und zur verschiebesicheren Aufnahme
von handelsüblichen BeGu-Abdeckungen mit LW = 625 mm
nach EN 124 einschließl. Dichtung; Auflagerring mit 3
Gewindehülsen M 12 zur Befestigung von
Montageschlaufen;
Werkstoff: Beton
Farbe:  grau
Bauhöhe: H = 140 mm
Einbau und Verlegung sind entsprechend der
Einbauanleitung des Herstellers auszuführen; liefern
und fachgerecht einbauen;
Betonauflagerring 1000/800/C3 DN 625
Fabrikat: REHAU
Produkt: RAUSIKKO-Betonauflagerring
oder gleichwertig
Menge: 4,000 St

**1.5.42 Betonabdeckplatte AWA-Schacht DN625**
Stahlfaserarmierte Betonabdeckplatte zur Aufnahme
handelsüblicher BEGU Abdeckungen nach DIN 19584, EN124
bis Klasse D400 liefern und fachgerecht auf
Ortbetonauflager einbauen
Fabrikat: REHAU
Produkt: AWASCHACHT BETONABDECKPLATTE
oder gleichwertig
Menge: 4,000 St

**1.5.43 Kunststoffplatte 2 mm**
Kunststoffplatte 2 mm Stärke zur Abstellung des Endes d
es seitlichen Zulaufes der RAUSIKKO Box 8.3 SC.
Abmessung 0,36 x 0,80 m
Menge: 1,000 St

#### Titel 1.6 EINFASSUNGEN

**1.6.1 Betonbord TB 8/30 Fund. Rückstütze C12/15 D 15cm inkl. Schnitt**
Bordstein aus Beton, DIN EN 1340, Maße DIN 483, Form TB
8/30, Witterungswiderstand D, Abriebwiderstand I,
Biegezugfestigkeit T, mit Fundament und beidseitiger
Rückenstütze aus Beton mit einer Zusammensetzung C
12/15 DIN EN 206-1 und DIN 1045-2, Bettungsdicke 15 cm,
Breite der Rückenstütze 15 cm, belagsbündig und als
Radanschlag, liefern und einbauen.
Menge: 870,000 m

**1.6.2 Tiefbordstein Bogenstein 8/30 Innenradius 0,5 m, Fund. Rückenstütze**
Bordstein aus Beton, Bogenstein, Innenradius 0,50 m,
DIN EN 1340, Maße DIN 483, Form TB 8/30,
Witterungswiderstand D, Abriebwiderstand I,
Biegezugfestigkeit T, mit Fundament und beidseitiger
Rückenstütze aus Beton mit einer Zusammensetzung C
12/15 DIN EN 206-1 und DIN 1045-2, Bettungsdicke 15 cm,
Breite der Rückenstütze 15 cm,  liefern und einbauen.
Menge: 13,000 St

**1.6.3 wie vor, jedoch Bogenstein 8/30 Innenradius 2,0 m**
Leistung wie in Position zuvor in vollem Wortlaut
beschrieben, jedoch Bogenstein 8/30 Innenradius 2,0 m.
Menge: 4,000 St

**1.6.4 Rinnenelement B: 30,9 cm, liefern und verlegen**
Liefern und Verlegen von dreizeiligen Pflasterrinnen -
Elementen mit garantierter Frost- und
Tausalzbeständigkeit von 10 Jahren, erhöhtem Abrieb-
und Witterungswiderstand, sowie einer
Mindestvorsatzdicke von 8 mm, ansonsten
Güteeigenschaften nach DIN EN 1338:

Max. Differenz in der Diagonalen, Klasse: K
Witterungswiderstand Klasse: D, jedoch Masseverlust =
0,15 kg/m2
Abriebwiderstand Klasse: I, jedoch Abriebwiderstand =
15 cm3/50 cm2 bei Hartgesteinsoberflächen
Gleit / Rutschwiderstand: SRT = 55.

Inkl. Fundamente Beton C12/15, Dicke 20 cm,
Druckfestigkeit Beton mind. 15 N/mm². Elemente vor dem
Versetzen zur Verbesserung der Haftzugfestigkeit an der
Unterseite mit Haftvermittler versehen. Fugen
ausschlämmen Fugenmörtel MGIII.

DIN 18318, ZTVPflaster-StB 06 und Einbauempfehlungen
des Herstellers sind zu beachten.

Format:
Breite: 30,9 cm
Steinstärke: 14 cm

Hersteller/Typ :
Kronimus AG/ Kronimus Waterline, Rinnensystem gerade
Stichmaß 1,25 cm, Oberfläche Grau Nr. 14

Kronimus AG
Telefon: +49 (0) 7229 69-0
Telefax: +49 (0) 7229 69-199
e-mail: info@kronimus.de
http://www.kronimus.de

oder gleichwertig,
Hersteller/Typ
'....................................................'
vom Bieter einzutragen.
Menge: 145,000 m

**1.6.5 wie vor, jedoch Abschlussstein Rinnenelement**
Leistung wie in Position zuvor in vollem Wortlaut
beschrieben, jedoch Abschlussstein Rinnenelement.
Menge: 5,000 St

**1.6.6 Schnitt Rinnenelement**
Rinnenelement auf Passmaß trennen.
Rinnenelement Länge 30 cm, Breite 30 cm
Rinne trennen durch Schneiden.
Menge: 15,000 St

**1.6.7 Tiefbord 8/30 schneiden**
Bordsteine(TB, HB, RB) auf Passmaß trennen.
Bordstein aus Beton, TB 8/30
Bordstein trennen durch Schneiden.
Menge: 115,000 St

#### Titel 1.7 TRAGSCHICHTEN

##### Untertitel 1.7.1 Tragschichten für Verkehrswege

**1.7.1.1 Kontrollprüfung statischer Lastplattendruckversuch**
Kontrollprüfung ZTV SoB-StB auf besondere Anordnung des
AG für Unterbau/Planum, Prüfung für Verformungsmodul,
mit statischem Lastplattendruckversuch DIN 18134.

Arbeiten nur auf Anweisung der Bauüberwachung
durchführen.
Menge: 6,000 St

**1.7.1.2 Belastungsfahrzeug als Gegengewicht Plattendruckversuch**
Belastungsfahrzeug als Gegengewicht Plattendruckversuch
bei Kontrollprüfungen bereitstellen
Menge: 5,000 h

**1.7.1.3 Straßenbauvlies GRK 3 150 g/m² liefern und auf Planum verlegen**
Straßenbauvlies GRK 3 150 g/m² liefern und auf Planum
verlegen, Überlappung der einzelnen Bahnen mind. 15 cm.
Abrechnung nach Aufmaß.
Menge: 3010,000 m2

**1.7.1.4 Laden und Wiedereinbau des vorhandenen gelagerten**
Laden und Wiedereinbau des vorhandenen gelagerten
Tragschichtmaterials als unterste Schicht.

Einbau in Abstimmung mit der BL.
Menge: 1104,000 m3

**1.7.1.5 Liefern und Einbauen Frostschutzmaterial 0/45**
Liefern und einbauen eines gut verdichtbaren,
nichtbindigen klassiertem Frostschutzmaterial, Körnung
0/45, Bodengruppe GW/GI nach DIN 18196, Baustoffgemisch
gemäß TL SoB-StB. Verformungsmodul mind. EV2 45MN/m²,
Einbaustärke bis 0,30 m. Abrechung nach
Auftragsprofilen.
Menge: 296,000 m3

**1.7.1.6 FSS Bk0,3 EV2 100 MN/m² 0/45 D bis 40cm**
Frostschutzschicht liefern und einbauen, ZTV SoB-StB,
Belastungsklasse RStO 12 Bk0.3, Verformungsmodul EV2
auf der Oberfläche mind. 100MN/m², aus Baustoffgemisch
für Frostschutzschicht, Körnung 0/45, Schichtdicke bis
40 cm, Feinanteil Kategorie UF 3, im eingebauten
Zustand max. 5 % Feinanteile, abgerechnet wird nach
Auftragprofilen.
Menge: 820,000 m3

**1.7.1.7 STS Bk0,3 EV2 120 MN/m² 0/32 D 15 cm**
Schottertragschicht liefern und einbauen,
Belastungsklasse RStO 12 Bk 0,3, Verformungsmodul EV2
auf der Oberfläche mind. 120 MN/m², aus Baustoffgemisch
für Schottertragschicht, ohne RC-Baustoffe und
industriell hergestellte Gesteinskörnungen, Körnung
0/32, Schichtdicke 15 cm, abgerechnet wird nach
Auftragprofilen.
Menge: 215,000 m3

**1.7.1.8 Rigolenauflager**
Sauberkeitsschicht als Rigolenauflager aus Feinkies,
Körnung 2/5 liefern und einbauen.
Das Auflager ist plan einzuebnen.
Menge: 15,000 m3

##### Untertitel 1.7.2 Tragschicht in Baugrube

**1.7.2.1 Baugrubensohle verdichten**
Baugrubensohle vor Beginn der weiteren Arbeiten mit
geeignetem Gerät flächeneben verdichten.

Anforderungen künstlich hergestellten Baugrund:
Siehe Position Plattendruckversuch.

Die Verdichtung der Bausohle ist nur nach Absprache mit
der Bauleitung und dem Bodengutachter durchzuführen.

Vor dem Verdichten ist eine Begehung durch den
Bodengutachter zwingend notwendig.

Weitere Angaben siehe beiliegendes Bodengutachten des
IB Klipfel & Lenhardt.
Menge: 825,000 m2

**1.7.2.2 Geovlies GRK 3 in der Baugrube unter der Tragschicht**
Geovlies Geotextilrobustheitsklasse 3 liefern und in
der Baugrube gemäß Herstellerrichtlinien unter der
Tragschicht einbauen.

Das Geovlies wird an den Ränder auf die
Tragschichtstärke hochgeführt.
Menge: 1210,000 m2

**1.7.2.3 Tragschicht 0 - 45 in der Baugrube, 50 cm stark**
Liefern und profilgerecht und lageweise in der Baugrube
einbauen von nichtbindigem, klassierten Material,
Korngemisch 0 - 45, Bgr. GW/GI n. DIN 18 196 als
Unterbau sowie als Trag- und Ausgleichsschicht
einschließlich standfest verdichten.

Verdichtungsmaß:  98 %  Proctordichte
Verformungsmodul: Ev2 = 80 MN/m2
Verhältniswert:  < 2.3
Stärke verdichtet: mindestens 500 mm

abgerechnet wird nach Auftragprofilen.

Weitere Angaben siehe beiliegendes Bodengutachten des
IB Klipfel & Lenhardt.
Menge: 615,000 m3

**1.7.2.4 Plattendruckversuche Tragschicht**
Herstellen eines Plattendruckversuchs auf Tragschicht.

Verdichtungsmaß:  98 %  Proctordichte
Verformungsmodul: Ev2 = 80 MN/m2
Verhältniswert:  < 2.3
Stärke verdichtet: mindestens  500 mm

Standort der Plattendruckversuche sind mit der
Bauleitung und dem Tragwerksplaner abzustimmen.
Versuchsergebnisse sind unaufgefordert schriftlich
vorzulegen.

Weitere Angaben siehe beiliegendes Bodengutachten des
IB Klipfel & Lenhardt.
Menge: 6,000 St

**1.7.2.5 Belastungsfahrzeug als Gegengewicht Plattendruckversuch**
Belastungsfahrzeug als Gegengewicht Plattendruckversuch
bei Kontrollprüfungen bereitstellen
Menge: 5,000 h

#### Titel 1.8 DECKSCHICHTEN

**1.8.1 Asphalttragschicht ZTV Asphalt-StB, Mischgutart AC 32 TN, Dicke 10 cm**
Asphalttragschicht ZTV Asphalt-StB, Mischgutart AC 32
TN, in Fahrbahnen, BK 0,3 RStO 2012, Bindemittel
Straßenbaubitumen 70/100 TL Bitumen-StB und DIN EN
12591, Schichtdicke 10cm, Einbaubreite bis 6 m in der
Fahrgasse.
Einbau zwischen Randeinfassungen.
Menge: 1370,000 m2

**1.8.2 Asphaltdeckschicht aus Asphaltbeton, Mischgutart AC 8 D N, Dicke 4 cm**
Asphaltdeckschicht aus Asphaltbeton, Mischgutart AC 8 D
N, Schichtdicke 4 cm, Einbaubreite 6,00 m in den
Fahrgassen
Bindemittel Straßenbaubitumen 50/70 TL Bitumen-StB und
DIN EN 12591, in Fahrbahnen, BK 0,3 RSTO 2012,
Einbaudicke gemäß TPD-StB durch Messen mit Tiefenlehre,
Einbau zwischen Randeinfassungen.
Menge: 1370,000 m2

**1.8.3 Bitumenhaltiges Bindemittel aufbringen**
Bitumenhaltiges Bindemittel aufsprühen, ZTV
Asphalt-StB, 0,2 bis 0,3 kg/m2, ganzflächig, auf
frischen Asphalttragschichten, für den Einbau von
Asphaltdeckschichten aus Splittmastixasphalt oder
Asphaltbeton, vor Einbau der Asphaltdeckschicht
Unterlage vorher reinigen!
Menge: 1370,000 m2

**1.8.4 Betonpflaster 20/20/8 cm, Fuge 6,5 mm, grau**
Liefern und Verlegen von Betonpflastersteinen mit
garantierter Frost- und Tausalzbeständigkeit von 10
Jahren, erhöhtem Abrieb- und Witterungswiderstand,
sowie einer Mindestvorsatzdicke von 8 mm,
ansonsten Güteeigenschaften nach DIN EN 1338:

Witterungswiderstand Klasse: D, jedoch Masseverlust =
0,15 kg/m²
Abriebwiderstand Klasse: I, jedoch Abriebwiderstand =
15 cm³/50 cm² bei Hartgesteinsoberflächen.
Gleit / Rutschwiderstand; SRT = 55

Steine entsprechend dem beschriebenen Verlegemuster auf
einer Bettung aus Splitt Gemisch der Körnung 2-5 mm in
30 - 50 mm Dicke verlegen, Fugen mit
Edelbrechsand-Splitt Gemisch der Körnung 1-3 mm
vollständig verfüllen und abrütteln.
Die Broschüre "Die fachgerechte Anwendung
versickerungsfähiger Pflastersysteme aus Beton" des
Betonverbands SLG und das Merkblatt für
Versickerungsfähige Verkehrsflächen M VV sind zu
beachten.

Pflastersteine mit ebener Oberfläche und gefasten
Kanten. Angeformte Nocken zur Einhaltung einer
Fugenbreite von 6,5 mm.

Rastermaß: 20,0 x 20,0 cm, Steinstärke 8 cm

Verlegemuster: In Reihen, Versatz 1/2 Anfängerstein
20,0 x 10,0 cm
Oberflächenausführung Nr. 14: grau

Mengenermittlung nach Aufmaß.

Hersteller/Typ :
Kronimus Pasero
Oberflächenausführung Nr. 14: grau

Kronimus AG
Telefon: +49 (0) 7229 69-0
Telefax: +49 (0) 7229 69-199
e-mail: info@kronimus.de
http://www.kronimus.de

oder gleichwertig,
Hersteller/Typ
'....................................................'
vom Bieter einzutragen.
Menge: 1310,000 m2

**1.8.5 wie vor, jedoch 20/10/8 cm**
Leistung wie in Position zuvor in vollem Wortlaut
beschrieben, jedoch Betonpflaster 20/10/8 cm, Grau.
Menge: 52,000 m2

**1.8.6 wie vor, jedoch 20/10/8 cm, Oberfläche anthrazit**
Leistung wie in Position zuvor in vollem Wortlaut
beschrieben, jedoch
Betonpflaster 20/10/8 cm, als Stellplatzmarkierung.

Oberfläche anthrazit Nr. 586

oder gleichwertig,
Hersteller/Typ
'....................................................'
vom Bieter einzutragen.
Menge: 45,000 m2

**1.8.7 Zuvor beschriebene Pflasterbeläge schneiden**
Schnitt der zuvor beschriebenen Pflasterbeläge mittel
Nassschneide- oder Diamantsäge.
Es dürfen bei Anschlüssen nur geschnittene
Pflastersteine oder Platten verwendet werden, wenn die
verbleibende kürzeste Seite mindestens der Hälfte der
größten Kantenlänge des ungeschnittenen Steins oder
Platte entspricht
Menge: 5,000 m

**1.8.8 Muldenrinne Granitpflaster 9/11 3-zeilig**
Pflasterstreifen als Muldenrinne aus Steinpflaster,
Ausführung der Pflasterstreifen nach Anzahl der Zeilen,
3-zeilig, Natursteinpflaster TL Pflaster-StB,
Gesteinsart Granit, Maße L/B/H 90/90/90 mm,
Dickenabweichung T1, Widerstandsfähigkeit gegen
Frost-Tau-Wechsel F0, Fundament aus Beton mit einer
Zusammensetzung C 12/15 DIN EN 206-1 und DIN 1045-2,
Dicke 15 cm, Pflasterfugen einschlämmen mit Fugenmörtel
MG III.
Vertiefung mittlere Steinreihe 3 cm.
Menge: 20,000 m

#### Titel 1.9 EINBAUTEN / BESCHILDERUNG

**1.9.1 Köcherfundament, Mastaufsatzleuchte**
Köcherfundamente für Mastaufsatzleuchten herstellen,
inklusive Bodenaushub für die Mastleuchten

Bodenaushub in Hand- und Maschinenarbeit,
Bodenklassen 3-5 nach DIN 18300,
Aushubtiefe bis 1,10m ab OK Gelände,
Sohlenbreite bis 1 m.

Aushub, soweit zum Verfüllen geeignet, zur
Wiederverwendung seitlich lagern, nach Fertigstellung
Fundament einbauen bis OK Planum und verdichten,
Bodenverdrängung ca. 80-90%.

Verdrängten Boden laden, transportieren und der
stofflichen Verwertung zuführen, einschl. Gebühren der
Verwertung, Boden nicht gefährlich, Abfallschlüssel
nach AVV (Abfallverzeichnis-Verordnung) 170504
Boden/Stein, nicht schadstoffbelastet, LAGA Z 0,
Nachweis der ordnungsgemäßen Entsorgung sind
unmittelbar zu erbringen.

PE-HD-Leerrohr Aussendurchmesser 400mm, H 100cm

Köcher: Leerrohr DN400  mit ausreichender
Druckfestigkeit und Aussparung für die Kabelführung

Montage:
Fundament auf Sauberkeitsschicht Beton C16/20
Schichtdicke mind. 5 cm erstellen, Einführung der Kabel
in den Köcher DN400 vorsehen, Einbringung des Rohres in
den Boden und Fixierung mittels Ortbeton.

Leistung inkl. Sauberkeitsschicht, Befestigung und
Justierung der Rohrführung sowie aller notwendigen
Nebenarbeiten. Nach Montage ist der mitzuliefernde
Schutzdeckel auf dem Rohr zu montieren.
Menge: 18,000 St

**1.9.2 Rohrpfosten Beschilderung**
Rohrpfosten zur Befestigung von
Verkehrszeichen/Hinweisschild,
aus verzinktem Stahl,
Durchmesser 60,3 mm, Wanddicke 2,9 mm, Länge 3 m,
Einbau in Fundament aus Beton C12/ 15 mit Abmessung
LxBxH: 40x 40x 60cm, OK Fundament ca. 10cm unter OK
Fertiggelände;
einschl. Erdarbeiten, überschüssigen Boden laden,
transportieren und ordnungsgemäß entsorgen, inkl.
Deponiegebühren.

Standort nach Abstimmung mit der Bauleitung.
Menge: 5,000 St

**1.9.3 Hinweisschild 267 "Verbot der Einfahrt" liefern und montieren**
Verkehrsschild "Verbot der Einfahrt", Schild aus
Aluminium, Mindestblechdicke 2 mm, randprofilverstärkt,
lackiert, einseitig, an vorhandenen Rohrpfosten
befestigen, Rohrdurchmesser 60,3 mm, mit Rohrschelle
aus verzinktem Stahl.

Leistung inkl. Lieferung und Montage.
Menge: 2,000 St

**1.9.4 Hinweisschild "Einbahnstraße" liefern und montieren**
Verkehrsschild "Einbahnstraße", Schild aus Aluminium,
Mindestblechdicke 2 mm, randprofilverstärkt, lackiert,
einseitig, an vorhandenen Rohrpfosten befestigen,
Rohrdurchmesser 60,3 mm, mit Rohrschelle aus verzinktem
Stahl.

Leistung inkl. Lieferung und Montage.
Menge: 2,000 St

**1.9.5 Hinweisschild "Vorfahrt achten" liefern und montieren**
Verkehrsschild "Vorfahrt achten", Schild aus Aluminium,
Mindestblechdicke 2 mm, randprofilverstärkt, lackiert,
einseitig, an vorhandenen Rohrpfosten befestigen,
Rohrdurchmesser 60,3 mm, mit Rohrschelle aus verzinktem
Stahl.

Leistung inkl. Lieferung und Montage.
Menge: 1,000 St

#### Titel 1.10 VEGETATIONSTECHNISCHE ARBEITEN

**1.10.1 Rohboden laden, transportieren und einbauen, Einbaustärke 45 cm**
Rohboden, von Miete laden, fördern, profilgerecht
auftragen, Mengenermittlung nach Aufmaß an der
Auftragstelle. Auftragsstärke 45 cm. Auftrag im Bereich
der Vegetationsflächen.

Abrechnung nach Auftragsprofilen.
Menge: 320,000 m3

**1.10.2 Oberboden einbauen**
Oberboden, von Miete laden, fördern, profilgerecht
auftragen, Auftragsstärke 30 cm, Auftrag im Bereich der
Vegetationsflächen.

Mengenermittlung nach Aufmaß an der Auftragstelle.
Menge: 215,000 m3

**1.10.3 Baumsubstrat gem. FLL-Richtlinie Bauweise 2, liefern und einbauen**
Baumsubstrat gemäß den Empfehlungen für Baumpflanzungen
nach FLL, in Verkehrsflächen, Pflanzgrubenbauweise 2,
(überbaute Pflanzgrube) Anforderungen nach FLL:
-  Körnung  0/16
-  Anteil Körnung d= 0,063-2,0mm: max. 30 Massen%
-  Wasserdurchlässigkeit kf: > = 5,0 x 10-6 m/s
-  Maximale Wasserkapazität: >= 25 Vol%
-  Luftkapazität :  >= 15 Vol%
-  pH-Wert:  5,0 - 8,5
-  Organische Substanz:  1-2 Massen %
-  Salzgehalt:  <= 150 mg/100g
-  Verformungsmodul  > 45MN/mm²
-  Verdichtungsgrad  > 95%
Schichtdicke über 70 bis 140 cm.
erdfeucht verdichtet einbauen nach
Herstellervorschrift.
Verdichtung ist in den EP einzukalkulieren und wird
nicht gesondert vergütet.

Erzeugnis: Baumsubstrat U
 corthum Nordschwarzwald GmbH
 76359 Marxzell - Pfaffenrot
 Im Schwarzenbusch 8
 Tel. 07248-93 24 60

oder  gleichwertiger Art,

Erzeugnis:
'......................................................
...............'
vom Bieter einzutragen.

Erzeugnis:
'....................................................'
(vom Bieter einzutragen).
Menge: 264,000 m3

**1.10.4 Vegetationsschicht kreuzweise fräsen**
Vegetationsschicht kreuzweise lockern durch Fraesen,

Tiefe  '10 bis 15 cm,
Bodengruppe 2 und 4 DIN 18 915  Teil 1,

Flächen eben.
Menge: 910,000 m2

**1.10.5 Feinplanum Rasenfläche**
Feinplanum für Rasenfläche, Anschlüsse an Kanten, Wege-
und Platzbeläge oberflächengleich, Steine von mehr als
5 cm Durchmesser und schwer verrottbare Pflanzenteile
ablesen, anfallende Stoffe zur Abfuhr auf Haufen
setzen, Bodengruppe 4 DIN 18915.
Menge: 405,000 m2

**1.10.6 Feinplanum Pflanzfläche**
Feinplanum für Pflanzfläche, Anschlüsse an Kanten,
Wege- und Platzbeläge oberflächengleich, Steine von
mehr als 5 cm Durchmesser und schwer verrottbare
Pflanzenteile ablesen, anfallende Stoffe laden und
ordnungsgemäß entsorgen.
Flächen eben.
Menge: 505,000 m2

**1.10.7 Grunddüngung Baumgruben 250g/Baum**
Grunddüngung der Baumgruben für Baumpflanzungen,
organischen Dünger aufbringen und einarbeiten im Zuge
der Pflanzarbeiten, Menge ca. 250 g/Baumgrube

Erzeugnis
'..................................................'
vom Bieter einzutragen.
Menge: 5,500 kg

**1.10.8 Grunddüngung Pflanzflächen, org. Dünger aufbringen 60g/m2**
Grunddüngung der Pflanzflächen (Bodendecker, Stauden,
Gräser) und Hecken, organischer Dünger aufbringen,
Menge ca. 60 g/m2.

Erzeugnis
'..................................................'
vom Bieter einzutragen.
Menge: 30,500 kg

**1.10.9 Grunddüngung Rasenfläche org. NPK-Dünger aufbringen 40g/m2**
Grunddüngen der Rasenfläche, organischer NPK-Dünger
aufbringen, Menge ca. 40 g/m2.

Erzeugnis
'..................................................'
vom Bieter einzutragen.
Menge: 16,500 kg

#### Titel 1.11 PFLANZENLIEFERUNG

**1.11.1 Alnus spaethii H 3x v 20-25 mDb**
Alnus spaethii H 3x v 20-25 mDb liefern.
Menge: 22,000 St

**1.11.2 Pflanzenlieferung Stauden/bodendeckende Gehölze**
Für alle Pflanzenlieferungen gelten grundsätzlich -
zusätzlich zur DIN 18916 - die allgemeinen
Gütebestimmungen des Bundes deutscher Staudengärtner
bzw. der FLL.

Die Einzelaufstellung der Pflanzen erfolgt rechtzeitig
zur Bestellung vor der Pflanzsaison.
Pflanzenlieferungen müssen der BL vorher angezeigt und
bei Anlieferung abgenommen werden.

Für die Pflanzenlieferung werden vom Auftraggeber für
Stauden und Bodendeckende Gehölze entsprechend den
einschlägigen Gütebestimmungen vorgesehen.

Gesamtsumme:  7000.- Euro

Die Pflanzenpreise im Einzelnen werden unter
Zugrundelegung der z.Zt. der Ausschreibung gültigen
Katalogpreise der unten genannten Firma, abzüglich
der Mengenrabatte berechnet:

Kaiserstühler Staudenhof Menton, 79356 Eichstetten
tel. 07663-94640
Sortimentsliste für den Garten- und Landschaftsbau.

Der AN bietet auf die Katalogpreise (abzüglich
Mengenrabatte) ein Auf-/Abgebot (nichtzutreffendes
streichen) von

'........................................' auf die
Pflanzenpreise.

Somit ergibt sich unter Zugrundelegung der
vorgesehenen Summen folgender Gesamtpreis
(Nettoliefersumme 7000 Euro x Auf- bzw. Abgebot als
Dezimalzahl)
Menge: 7000,000 Euro

#### Titel 1.12 PFLANZ-/SAATARBEITEN

**1.12.1 Gehölze Planzen**
Alnus spaethii (Purpur-Erle) H 3xv mDb, StU 20/25cm,
einpflanzen in Pflanzgrube mit Baumsubstrat,
Pflanzgrubenbauweise 2 (überbaubar).
Menge: 22,000 St

**1.12.2 Rasen ansäen Gebrauchsrasen RSM 2.2 25g/m2**
Rasen ansäen, Gebrauchsrasen, RSM 2.2 Gebrauchsrasen -
Trockenlagen, Saatgutmenge 25 g/m2, die Saatgutmischung
ist mit Gräsersorten auszustatten, die in der RSM/FLL
in die höchste Eignungsstufe eingeordnet sind, Nachweis
der Beschaffenheit durch Vorlage des
Mischungsnummernbescheides.
Menge: 405,000 m2

**1.12.3 Pflanzenverank. Pfahl-Dreibockrahmen Halbrundh. L 250cm,Gewebegurtband**
Pflanzenverankerung mit Pfahl-Dreibock mit Rahmen aus
Halbrundhölzern, Pfahl, weißgeschält, nicht
imprägniertes Holz, Pfahllänge 250cm, Zopfdicke 8/10
cm, Bindegurt aus Gewebegurtband, Breite 50 mm,
Rindenschutz mit Gummimanschette.
Menge: 22,000 St

**1.12.4 Verdunstungsschutz an Bäumen (Anstrich weiß)**
Rindenschutz inkl. Voranstrich herstellen.
Schutz der Rinde am Stamm und Hauptästen von
Hochstämmen gegen Verdunstung und Sonneneinstrahlung
herstellen.
Stamm mittels Schleifvlies reinigen und mit dem
Voranstrich streichen, STU 20-25cm.
Arbeitshöhe bis 3,0 m. Rindenschutz durch Anstrich
mehrjährig haftender Stammschutzfarbe (weiß), vom
Stammfuß bis in die Hauptäste anlegen.

Fabrikat/Typ:  'Arbo-Flex'
Bezugsquelle: BOTT Begrünungssysteme
  Tel. 07223-951189-0
  info@systembott.de
oder gleichwertig.
Erzeugniss
.......................................................
...................
(vom Bieter einzutragen).
Menge: 22,000 St

**1.12.5 Mulchen der Pflanzfläche D: 3-5 cm**
Pflanzflächen (Stauden, Gräser, Bodendecker) und Hecken
nach dem Pflanzen schuetzen gegen Verunkrauten und
Austrocknen durch Mulchen mit  Rindenmulch
gütegesichert
 Körnung 0/20 mm
Schichtdicke 3-5 cm nach Setzungen.
Qualität: RM 2 gemäß Gütegemeinschaft "Rinde für den
Pflanzenbau"
Ausführung nach Abschluss der Pflanzung.
Menge: 505,000 m2

**1.12.6 Stauden/ Bodendecker/ Ziergräser pflanzen**
Stauden, Bodendecker und Ziergräser, mit Topfballen
oder im Container pflanzen in vorbereitete
Pflanzfläche, Lieferung der Pflanzen wird gesondert
vergütet.
6 Pflanzen/m²
Menge: 2525,000 St

#### Titel 1.13 FERTIGSTELLUNGSPFLEGE

*Hinweis*
Fertigstellungspflege
Pflegegänge müssen der BL rechtzeitig angezeigt werden,
zur Abrechnung können nur unterschriebene Nachweise
anerkannt werden.
Fertigstellungspflege bis Mai 2019
Abrechnung in der Abwicklung und nach Anzahl
Pflegegänge.

**1.13.1 Waessern Grossgehoelze 8x**
Wässern der Pflanzung, Großgehölz, Wasser liefern,
Mindestwassermenge je Arbeitsgang 250 l/St, 8
Arbeitsgänge, Abrechnung nach bewässerten Einheiten.
Menge: 176,000 St

**1.13.2 Waessern Pflanzflaeche 10 Arbeitsgänge 25l/m²**
Wässern der Pflanzung, Pflanzfläche, Wasser liefern,
Mindestwassermenge je Arbeitsgang 25 l/m2, 8
Arbeitsgänge zu je 505 m²
Menge: 4040,000 m2

**1.13.3 Waessern Rasen 10 Arbeitsgänge 20 l/m²**
Wässern der Rasenfläche, Gebrauchsrasen, Wasser
liefern, Menge je Arbeitsgang ca. 20 l/m2, 8
Arbeitsgänge zu je 405 m²
Menge: 3240,000 m2

**1.13.4 Pflanzfläche lockern Aufwuchs abtrennen 5 Arbeitsgänge**
Lockern der Pflanzfläche, unerwünschten Aufwuchs
abtrennen, in Heckenflächen, Bearbeitungstiefe 5 cm,
Abfall, Steine, Fremdkoerper, Unkraut und schwer
verrottbare Pflanzenteile ablesen, Dauerunkraeuter
ausgraben,Durchmesser der Steine und Fremdkoerper ab 5
cm,
Stoffe werden Eigentum des AN und sind zu beseitigen. 5
Arbeitsgänge zu je ca. 505m², im Abstand von 6 Wochen.
Menge: 2525,000 m2

**1.13.5 Düngen der Pflanzflächen 30g/m² 1 Arbeitsgang**
Düngen der Pflanzflächen mit mineralischem Volldünger,
30g/m2,  1 Arbeitsgang.

Erzeugnis:
'....................................................'
(vom Bieter einzutragen).
Menge: 15,500 kg

**1.13.6 Düngen der Rasenflächen 30 g/m² 1 Arbeitsgang**
Leistung wie zuletzt in vollem Wortlaut beschrieben,
jedoch düngen der Rasenfläche, 30g/m2.

Erzeugnis:
'....................................................'
(vom Bieter einzutragen).
Menge: 12,500 kg

**1.13.7 Mähen von Gebrauchsrasen 8 Arbeitsgänge**
Mähen von Gebrauchsrasen,

Wuchshöhe 6 bis 10 cm,

Schnitthöhe 3 cm, 8 Schnitte zu je ca. 405 m2,

Schnittfolge nach Wuchshöhe, Schnittgut wird Eigentum
des Auftragnehmers und ist fachgerecht zu Entsorgen.
Flächen eben und leicht geneigt.
Abrechnung Fläche in der Abwicklung.
Menge: 3240,000 m2

#### Titel 1.14 STUNDENLOHNARBEITEN

*Hinweis*
Stundenlohnarbeiten
Unvorhergesehene Arbeiten dürfen nur nach
ausdrücklicher Beauftragung durch den Bauherrn bzw. der
Bauleitung, mit täglich zu erbringendem Nachweis der
erbrachten Leistung ausgeführt werden.

**1.14.1 Vorarbeiter**
Menge: 5,000 h

**1.14.2 Arbeiter**
Arbeiter.
Menge: 5,000 h

**1.14.3 Lkw + Fahrer 5-8 t**
Lkw, Nutzlast über 5 bis 8 t, Allradantrieb einschl.
Bedienung.
Menge: 1,000 h

**1.14.4 Lkw + Fahrer ueber 12 t**
Lkw, Nutzlast über 12 t, Allradantrieb, einschl.
Bedienung
Menge: 5,000 h

**1.14.5 Radlader 18-37 kW**
Radlader, über 18 bis 37 kW einschl. Bedienung.
Menge: 5,000 h

**1.14.6 Hydraulikbagger 0,5 m3**
Hydraulikbagger mit Kettenfahrwerk, Löffel-Korbinhalt
bis 0,5m³  einschl. Bedienung.
Menge: 1,000 h

**1.14.7 Hydraulikbagger über 1 m3 Löffelinhalt**
Hydraulikbagger über 1 m³ Löffelinhalt einschl.
Bedienung.
Menge: 1,000 h

**1.14.8 Kompressor, mit Aufbruchhammer**
Kompressor,
mit einem Aufbruchhammer, einschl. mit Bedienung.
Menge: 1,000 h

**1.14.9 Flaechenruettler 16-22 kN**
Flaechenruettler, einschl. Bedienung,
Fliehkraft ueber 16 bis 22 kN.
Menge: 1,000 h

**1.14.10 Stampfer mit Bed.**
Stampfer mit Bedienung
Menge: 1,000 h

**1.14.11 Trennschleifer einschl. Trennscheiben,**
Trennschleifer einschl. Trennscheiben,
mit Bedienung, Handgeraet, fuer Stein.
Menge: 1,000 h

**1.14.12 Schmutzwasserpumpe ca. 40cbm/h**
Schmutzwasserpumpe ca. 40cbm/h
mit 50m Schlauch bereitstellen und vorhalten
Menge: 1,000 h

**1.14.13 Liefern Kies 2/ 8**
Stoffe liefern und abladen, Kies 2/ 8 .
Menge: 1,000 t

**1.14.14 Liefern Kies 16/32**
Stoffe liefern und abladen, Kies 16/32,
Menge: 1,000 t

**1.14.15 Splitt 2/5**
Menge: 1,000 t

**1.14.16 Sand 0/2 liefern und abladen**
Stoffe liefern und abladen 'Sand 0/2'
Menge: 1,000 t

**1.14.17 Liefern Beton C12/15**
Stoffe liefern und abladen, 'Beton C12/15',
Menge: 1,000 m3

**1.14.18 Liefern Beton C 20/25**
Stoffe liefern und abladen, 'Beton C 20/25',
Menge: 1,000 m3

**1.14.19 Portlandzement PZ 275**
Portlandzement PZ 275,
Sack à 25 Kg liefern und abladen.
Menge: 1,000 St

### Bereich 2 ANSCHLUSS EXTERNE GEBIETE

*Hinweis*
KANALBAU- u. WASSERLEITUNGSARBEITEN

*Hinweis*
Zuständigkeit für Rückfragen

Zink Ingenieure
Ingenieurbüro für Tief- u. Wasserbau
Poststraße 1
77886 Lauf
Tel.: 07841 / 703-0
Fax: 07841 / 703-80

#### Titel 2.1 BAUSTELLENEINRICHTUNG

**2.1.1 Baustelle einrichten**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze Einschließlich Zwischenlager für
Boden/Aushub,
sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 psch

**2.1.2 Baustelle räumen Dies. LV-Abschn.**
StL-Nr. 21310111202
Baustelle von allen Geräten, Anlagen, Einrichtungen und
dgl. räumen. Benutzte Flächen und Wege entsprechend dem
ursprünglichen Zustand herrichten. Soweit nicht für
bestimmte Leistungen für das Räumen der Baustelle gesonderte Positionen im Leistungsverzeichnis enthalten
sind, gilt die Pauschale
für alle Leistungen dieses Abschnittes des Leistungsverzeichnisses.
Menge: 1,000 psch

**2.1.3 Bauzaun aufstellen und entfernen Zaunhöhe 2,0 m * Stahlgitter-FT**
StL-Nr. 21310120733
Bauzaun nach Unterlagen des AG einschl. der erforderlichen Tore und Pfosten standsicher aufstellen, während
der Bauzeit vorhalten und unterhalten sowie nach Beendigung der Bauzeit entfernen. 70 v.H. des Preises werden nach Aufstellen, der Rest nach Entfernen des Bauzaunes vergütet.
Zaunhöhe = 2,00 m.
Zaun aus Stahlgitter-Fertigteilen.
Menge: 60,000 m

**2.1.4 Bauzaun umsetzen Zaunhöhe 2,0 m * StahlgitterFT**
StL-Nr. 21310121233
Bauzaun innerhalb der Baustelle umsetzen. Nicht wiederverwertbare Teile ersetzen.
Zaunhöhe = 2,00 m.
Zaun aus Stahlgitter-Fertigteilen.
Menge: 50,000 m

**2.1.5 Plattendruckvers.**
StL-Nr. 10182200401
Plattendruckversuch f.Kprüfg.durchf.
Plattendruckversuch nach DIN 18 134 für Kontrollprüfung
nach Angabe des AG durchführen einschl. Bereitstellung
sämtlicher Geräte, einschl. Auswertung und Darstellung
der Messergebnisse.
Durchführung durch Fremdinstitut
Menge: 1,000 St

#### Titel 2.2 VERKEHRSSICHERUNG AN ARBEITSSTELLEN

**2.2.1 Verkehrssicherung**
StL-Nr. 101803001
Verkehrssicherung
Verkehrssicherung an Arbeitsstellen und Umleitungsstrecken nach den Vorschriften der STVO unter Beachtung der verkehrsrechtlichen Anordnung der zuständigen
Behörden mit den erforderlichen Verkehrs- und Hinweiszeichen, Abschrankungen, Schutz- und Sicherheitseinrichtungen einschl. Beleuchtung innerhalb des Baustellenbereiches und der Zufahrten und Umleitungsstrecken
ausserhalb des Baustellenbereiches für die Dauer der
Bauzeit aufstellen, vorhalten, unterhalten, betreiben
und beseitigen.
Vorübergehende Markierung, transportable Lichtsignalanlage werden gesondert vergütet.
Der AN hat eine verkehrsrechtliche Anordnung bei der
zuständigen Verkehrsbehörde einzuholen.
Die Kosten und Gebühren einschl. erforderlicher
Verkehrspläne sind in die Pauschale einzurechnen.
Menge: 1,000 psch

**2.2.2 Prov.Überfahrten Grabenbr.b.1,50 m SLW 60**
StL-Nr. 10180300313
Provisorische Überfahrten
Provisorische Überfahrten nach Wahl des AN herstellen,
umsetzen und wieder beseitigen.
Überfahrtsbreite mind. 2,50 m
Grabenbreite bis 1,50 m
Belastbarkeit SLW 60
Menge: 4,000 St

#### Titel 2.3 ERDBAU

**2.3.1 Oberboden abtragen und andecken Boden des Homogenbereich A1 Abtrag 10 - 30 cm * Alle Flächen 3 cm unter Fahrb. * Andeckung 15-25cm Abrechnung Abtrag**
Oberboden ggf. einschließlich Vegetationsdecke abtragen
und profilgerecht wieder andecken einschließlich erforderlicher Zwischenlagerung.
Dicke des Abtrages über 10 bis 30 cm.
Andeckung auf Böschungen, Seitenstreifen, Trennstreifen, Mulden u.ä., öffentliche Grünfläche
Einbau 3 cm unter Fahrbahnrand.
Dicke der Andeckung über 15 bis 25 cm.
Abgerechnet wird nach Abtragsprofilen.
Boden des Homogenbereich A1
Menge: 35,000 m3

**2.3.2 Saatbett vorbereiten**
Bearbeitung des Bodens zur Vorbereitung eines
Saatbetts, Herstellen einer unkrautfreien, krümelrauen
Oberfläche durch Eggen bzw. vergleichbare mechanische
Bearbeitung. Das Saatbett wird durch die Bauleitung
freigegeben zur Ansaat, wenn dieses ausreichend
krümelrau ist.
Menge: 100,000 m2

**2.3.3 Rasenansaat herstellen * Feinplanum lock. Menge 20 g/m2 * Landschaftsr.o.Kr**
StL-Nr. 21110721309140100
Rasenansaat herstellen. Saatgut ohne Entmischung ausbringen und einarbeiten.
Fläche 'Mulde'
Feinplanum feinkrümelig lockern.
Saatgutmenge 20 g/m2.
Regelsaatgutmischung (RSM) 7.1.1 Landschaftsrasen-
Standard ohne Kräuter.
Menge: 100,000 m2

**2.3.4 Boden bzw. Fels lösen und zwischenlagern Homogenbereich A3 Planum n.ges.**
Nicht überwachungsbedürftiger Boden bzw. Fels aus
Abtragsbereichen profilgerecht  lösen, laden und zur
Beprobung auf ein Zwischenlager innerhalb des Baufelds
fahren und abkippen.
Entfernung bis 250 m
Die Erschwernisse entlang von Gebäuden und
Einfriedungen,
einschl. Handaushub, sind einzurechnen
Die Herstellung von Mulden und
Gräben wird nicht gesondert vergütet.
Abgerechnet wird nach Abtragsprofilen.
Boden des Homogenbereich A3
Das Herstellen des Planums wird nicht gesondert
vergütet.
Menge: 20,000 m3

**2.3.5 Bodenentsorgung Z 0 bis Z 0* III A**
Bodenentsorgung
Aufnehmen und Entsorgen von Boden auf dem
Zwischenlager.
Im Preis enthalten ist das Säubern des Zwischenlagers.
Boden der Zuordnungsklasse Z 0 bis Z 0* III A.
Menge: 20,000 m3

**2.3.6 Steinsicherung Aus- und Einlaufbereiche Wasserbausteine Steinsatz CP45/125 Granit D 30cm**
Sicherung mit Steinen, als Umpflasterung in Aus- und
Einlauflaufbereichen im Sohl- und Böschungsbereich, aus
Wasserbausteinen DIN EN 13383-1 als Steinsatz,
Größenklasse CP 45/125, Gesteinsart Granit, auf Planum,
Einbaudicke 30 cm.
Menge: 5,000 m2

#### Titel 2.4 LEITUNGSGRÄBEN EINSCHL. SCHACHTBAUGRUBEN

*Hinweis*
LEITUNGSGRÄBEN EINSCHL. SCHACHTBAUGRUBEN
Boden für Leitungsgräben einschl. Schachtbaugruben
für Schächte bis DN 1500 ausheben.
Die Grabentiefe wird gerechnet ab OK Gelände
oder Straße ggf. unter Abzug des Oberbodens bzw. ab OK
des vorhandenen Planums bis Grabensohle.
Die Grabenbreiten bzw. Grabensohlbreiten für den
Kanalbau - gemessen in der Auflagerlinie
des Rohres - sind nach DIN EN 1610 zu bemessen.
Die Grabenbreiten bzw. Grabensohlbreiten für den
Wasserleitungsbau - gemessen in der Auflagerlinie
des Rohres - sind nach DIN EN 4124 zu bemessen.
Straßenaufbruch wird gesondert berechnet.
Abgerechnet wird nach der Länge des Leitungsgrabens,
gemessen in der Achse der Leitung.
Die Schachtbaugruben werden in der Achse der Leitung
ohne Berücksichtigung von Mehraushub durchgemessen.
Schachtdurchmesser und Abstände nach Zeichnung. Vor
Einbringen des Rohrauflagers ist die Grabensohle zu
verdichten.
Falls das Material ganz oder teilweise zur Wiederverwendung geeignet ist und auf der Baustelle nur
beschränkte oder keine Lagerungsmöglichkeiten bestehen
ist zunächst das Verdrängungsmaterial abzufahren und
nach der Rohrverlegung das Aushubmaterials des folgenden Abschnittes durch Längstransport oder Umfahrung zuzufahren.
Die Vergütung hierfür erfolgt gemäß den Zulagepositionen.
Für abgeböschte Grabenwände wird von einer Regelböschungsneigung von 60° ausgegangen.
Flachere Neigungen oder die Anlage von Bermen sind
je nach Bodeneigenschaften mit dem AG abzustimmen.
Wird steiler abgeböscht, ist die Standsicherheit
nachzuweisen. Bei über oder unter 60° Neigung wird
nach örtlichem Aufmaß abgerechnet.

**2.4.1 Wasserleitungsgr. Verb.ges. berechn. Homogenbereich A3 Breite bis AD 50 Tiefe bis 1,50m**
Wasserleitungsgräben nach DIN 4124 ausheben.
Wasserleitungsgräben mit senkrechten Grabenwänden
ausheben als koordinierter Stufengraben,
Überdeckung im Endausbau Wasserleitung mind. 1,20 m,
Die ordnungsgemäße Höhenlage liegt im
Verantwortungsbereich des AN.
Verbau und Wasserhaltung werden gesondert berechnet.
Boden des Homogenbereich A3
Lichte Grabenbreite für Rohre bis AD 50
Grabentiefe bis 1,50 m
Menge: 45,000 m3

**2.4.2 Leitungsgräben senk Verb.n.ges.berech Homogenbereich A3 Breite für DN 150 Tiefe bis 2,00 m**
Leitungsgräben ausheben.
Leitungsgräben mit senkrechten Grabenwänden einschl.
Schachtbaugruben ausheben
Aushub, soweit zum Verfüllen geeignet, zur Wiederverwertung seitlich lagern.
Abfuhr bzw. seitliches Einplanieren des nicht
wiedereinbaufähigen Aushubmaterials
sowie fehlenden Verfüllboden einbauen und verdichten
wird gesondert vergütet.
Verbau und Wasserhaltung werden gesondert berechnet.
Boden des Homogenbereich A3
Lichte Grabenbreite für Rohre DN 150
Grabentiefe bis 2,00 m
Menge: 15,000 m3

**2.4.3 Leitungsgräben senk Verb.n.ges.berech Homogenbereich A2 Breite für DN 200 Tiefe bis 2,00 m**
Leitungsgräben ausheben.
Leitungsgräben mit senkrechten Grabenwänden einschl.
Schachtbaugruben ausheben
Aushub, soweit zum Verfüllen geeignet, zur Wiederverwertung seitlich lagern.
Abfuhr bzw. seitliches Einplanieren des nicht
wiedereinbaufähigen Aushubmaterials
sowie fehlenden Verfüllboden einbauen und verdichten
wird gesondert vergütet.
Verbau und Wasserhaltung werden gesondert berechnet.
Boden des Homogenbereich A2
Lichte Grabenbreite für Rohre DN 200
Grabentiefe bis 2,00 m
Menge: 125,000 m3

**2.4.4 Leitungsgräben senk Verb.n.ges.berech Homogenbereich A3 Breite für DN 200 Tiefe bis 2,00 m**
Leitungsgräben ausheben.
Leitungsgräben mit senkrechten Grabenwänden einschl.
Schachtbaugruben ausheben
Aushub, soweit zum Verfüllen geeignet, zur Wiederverwertung seitlich lagern.
Abfuhr bzw. seitliches Einplanieren des nicht
wiedereinbaufähigen Aushubmaterials
sowie fehlenden Verfüllboden einbauen und verdichten
wird gesondert vergütet.
Verbau und Wasserhaltung werden gesondert berechnet.
Boden des Homogenbereich A3
Lichte Grabenbreite für Rohre DN 200
Grabentiefe bis 2,00 m
Menge: 10,000 m3

**2.4.5 Leitungsgräben senk Verb.n.ges.berech Homogenbereich A2 Breite für DN 250 Tiefe bis 1,75 m**
Leitungsgräben ausheben.
Leitungsgräben mit senkrechten Grabenwänden einschl.
Schachtbaugruben ausheben
Aushub, soweit zum Verfüllen geeignet, zur Wiederverwertung seitlich lagern.
Abfuhr bzw. seitliches Einplanieren des nicht
wiedereinbaufähigen Aushubmaterials
sowie fehlenden Verfüllboden einbauen und verdichten
wird gesondert vergütet.
Verbau und Wasserhaltung werden gesondert berechnet.
Boden des Homogenbereich A2
Lichte Grabenbreite für Rohre DN 250
Grabentiefe bis 1,75 m
Menge: 15,000 m3

**2.4.6 Leitungsgräben senk Verb.n.ges.berech Homogenbereich A3 Breite für DN 250 Tiefe bis 2,00 m**
Leitungsgräben ausheben.
Leitungsgräben mit senkrechten Grabenwänden einschl.
Schachtbaugruben ausheben
Aushub, soweit zum Verfüllen geeignet, zur Wiederverwertung seitlich lagern.
Abfuhr bzw. seitliches Einplanieren des nicht
wiedereinbaufähigen Aushubmaterials
sowie fehlenden Verfüllboden einbauen und verdichten
wird gesondert vergütet.
Verbau und Wasserhaltung werden gesondert berechnet.
Boden des Homogenbereich A3
Lichte Grabenbreite für Rohre DN 250
Grabentiefe bis 2,00 m
Menge: 10,000 m3

**2.4.7 Zulage zu den Aushubpositionen Handaush.**
Zulage zu den Aushubpositionen
Ausheben von Hand im Kanalbau
Menge: 5,000 m3

**2.4.8 Zulage zu den Aushubpositionen Handaush m.Masch.**
Zulage zu den Aushubpositionen
Ausheben von Hand mit unterstützendem Maschineneinsatz
im Kanalbau
Menge: 5,000 m3

**2.4.9 Leitungszone verfüllen WL AD 50**
Boden in Leitungszone nach DIN EN 1610 über Bettung
einbauen und verdichten für WL.
Boden 'Sand'

Rohr 'AD 50'
Menge: 60,000 m

**2.4.10 Leitungszone verfüllen DN 150**
Boden in Leitungszone nach DIN EN 1610 über Bettung
einbauen und verdichten.
Boden 'Kiessand 0/16.'
Rohr DN 150.
Menge: 8,000 m

**2.4.11 Wie Position 2.4.9., jedoch DN 200**
DN 200
Menge: 70,000 m

**2.4.12 Wie Position 2.4.9., jedoch DN 250**
DN 250
Menge: 26,000 m

**2.4.13 Nicht mehr verwendeter Aushub Aush.in Eig. AN**
Nicht mehr verwendeter Aushub
Der zum Verfüllen der Leitungsgräben bzw. Arbeitsraum
von Schächten und Baugruben nicht verwendete Aushub,
einschl. Zuordnungswert Z 0 * III A,
geht in Eigentum des AN über und ist zu beseitigen.
Menge: 200,000 m3

**2.4.14 Zulage Zwischenlagerung**
Zulage für Zwischenlagerung des Aushubmaterials auf
Lagerflächen des AG innerhalb des Baufelds zur
Beprobung durch den AN.
Aushub getrennt nach Schluff und Kies lagern.
Material mit Folie abdecken, nach Beprobung erneut
laden, Folie entsorgen, Fläche säubern.
Mittlere Länge des Förderweges bis 1000 m.
Menge: 200,000 m3

**2.4.15 Aushub wiedereinbauen**
Seitlich gelagerter Aushub
nach Verlegung der Leitungen in Graben oberhalb der
Leitungszone einbauen und verdichten, einschließlich
Zwischenlagerung innerhalb der Baustelle, mittlere
Transportweite bis 1000 m.
Verdichtungsgrad Dpr. mind. 97 v.H.
Menge: 20,000 m3

**2.4.16 Material lief.,in Leitungsgr. einb . * ob.Leitungsz. * Abrechnung senkr.**
StL-Nr. 212108236902901
Material liefern, in Leitungsgraben einschließlich
Schachtbaugruben einbauen und verdichten.
Material 'Kiessand 0/X'
Material nach Verlegen der Leitung in Graben oberhalb
der Leitungszone einbauen und verdichten.
Verdichten 'Verdichtungsgrad Dpr. mind. 97 v.H.'
Abgerechnet wird mit senkrechten Wänden entsprechend
der Abrechnung beim Aushub, abzüglich der durch Baukörper mit mehr als 0,1 m2 Querschnitt sowie durch Teilverfüllungen verdrängten Mengen.
Menge: 135,000 m3

#### Titel 2.5 VERBAUARBEITEN

*Hinweis*
VERBAUARBEITEN
Verbau für Leitungsgräben und Baugruben nach statischen
und konstruktiven Erfordernissen herstellen und nach
Einbau der Leitung mit dem Verfüllen des Grabens fortschreitend zurückbauen. Der zusätzliche Schachtgrubenverbau wird unter diesen Positionen abgegolten.
Abgerechnet wird nach Länge in der Achse
des verbauten Rohrgrabens.

**2.5.1 Senkrechter Verb. Rohre DN 150**
StL-Nr. 101705001211008
Verbau für Leitungsgräben
Verbau für Leitungsgräben und zugehörigen Schachtbaugruben herstellen und wieder beseitigen.
Senkrechter Verbau.
Abgerechnet wird nach Länge in der Achse des Verbaus,
horizontal.
Rohre DN  150
Verbautiefe bis 2,00 m
Menge: 8,000 m

**2.5.2 Senkrechter Verb. Rohre DN 200**
StL-Nr. 101705001212008
Verbau für Leitungsgräben
Verbau für Leitungsgräben und zugehörigen Schachtbaugruben herstellen und wieder beseitigen.
Senkrechter Verbau.
Abgerechnet wird nach Länge in der Achse des Verbaus,
horizontal.
Rohre DN  200
Verbautiefe bis 2,25 m
Menge: 70,000 m

**2.5.3 Senkrechter Verb. Rohre DN 250**
StL-Nr. 101705001213008
Verbau für Leitungsgräben
Verbau für Leitungsgräben und zugehörigen Schachtbaugruben herstellen und wieder beseitigen.
Senkrechter Verbau.
Abgerechnet wird nach Länge in der Achse des Verbaus,
horizontal.
Rohre DN  250
Verbautiefe bis 1,50 m
Menge: 26,000 m

#### Titel 2.6 SCHÜRFEN,SCHÜRFSCHLITZE,SUCHGRABEN

*Hinweis*
SCHÜRFEN,SCHÜRFSCHLITZE,SUCHGRABEN
Im  Bereich der Wegfläche ist durch die anliegende
Station:
Typ C "Im Bürgerzentrum 1" 400 kVA, 8xNSP, 2K1T,
mit erheblichem Aufwendungen wegen Kabelkreuzungen zu
rechnen.
Um die geplante Kanaltrasse zu prüfen muss im Vorfeld
der Tiefbauarbeiten die Lage und die Tiefe der
Stromleitungen
ermittelt werden.
Die Vergütung der Schürfschlitze erfolgt über die
entsprechende
Position im Leistungsverzeichnis.

**2.6.1 Schlitze ausheben Tiefe bis 1,50 m Breite 0,5-1,0 m Länge 1,0-1,5 m**
StL-Nr. 1017060013101
Schürfschlitze ausheben
Boden für Schürfschlitze ausheben und wiederverfüllen
einschl. Handaushub zur Freilegung von Kabeln und
Rohrleitungen, ab Geländeoberfläche, sowie Sicherung
durch Abdeckung bzw. Absperrung.
Verbau und Straßenaufbruch werden gesondert vergütet.
Aushubtiefe bis 1,50 m
Sohlenbreite über 0,50 bis 1,00 m
Sohlenlänge über 1,00 m bis 1,50 m
Menge: 5,000 m3

#### Titel 2.7 SICHERN VON LEITUNGEN

**2.7.1 Wasserleit.sicher bis DN 150 mm Länge bis 2,0 m**
StL-Nr. 1017070011114
Versorgungsleitung sichern
Versorgungsleitung aus Gußeisen, unter Wasserdruck bzw.
Gasdruck sichern einschl. der Erschwernisse bei Erd-und
Verbauarbeiten
bis DN  150 mm
Länge der Einzelabschnitte  bis 2,00 m
Einzurechnen ist hierbei:
- das Freilegen und Sichern der Leitungen
- die Erschwernisse und der Mehraufwand bei allen
  Verbau- und Aushubarbeiten einschl. Handaushub
Freigelegte Leitung später wieder einsanden und mit
Trassenwarnband versehen.
- die Erschwernisse b. Verlegen d. Regenwasserleitung
Menge: 4,000 St

**2.7.2 Kabel sichern in Betrieb Bündel bis 100 cm Länge bis 2,0 m**
StL-Nr. 1017070041411
Kabel, erdverlegt, sichern
Kabel, erdverlegt, sichern einschl. der Erschwernisse
bei Erd- und Verbauarbeiten.
in Betrieb
Kabelbündel bis 100 cm Breite
Länge der Einzelabschnitte  bis 2,00 m
Einzurechnen ist hierbei:
- das Freilegen und Sichern der Leitungen
- die Erschwernisse und der Mehraufwand bei allen
  Verbau- und Aushubarbeiten einschl. Handaushub
Freigelegte Leitung später wieder einsanden und mit
Trassenwarnband versehen.
Menge: 4,000 St

**2.7.3 Kabel sichern Kabelb.b.10 Kabel**
StL-Nr. 10170700531
Kabel, erdverlegt, sichern
Kabel, erdverlegt, längs zur Grabentrasse sichern
einschl. der Erschwernisse bei Erd-und Verbauarbeiten
Kabelbündel bis zehn Kabel
Einzurechnen ist hierbei:
- das Freilegen und Sichern der Leitungen
- die Erschwernisse und der Mehraufwand bei allen
  Verbau- und Aushubarbeiten einschl. Handaushub
Freigelegte Leitung später wieder einsanden und mit
Trassenwarnband versehen.
Menge: 14,000 m

#### Titel 2.8 KANÄLE AUS ROHREN UND FORMSTÜCKEN

**2.8.1 Kunststoffrohre DN 200 Baulänge 3,0 m Auflager Kiessand 0/16**
StL-Nr. 101709019143011
Liefern von Kunststoffkanalrohren nach
DIN 19534 und verlegen.
Das Ablängen der Rohre an Zwangspunkten bzw. die Zulage
für das Liefern von Paßstücken und der Doppelmuffen für
die Rohrverbindungen ist einzurechnen.
Die Rohre sind für eine Verkehrslast SLW 60 zu bemessen
Rohrverbindung "Elastomer-Lippendichtringe"
Amtsvorschlag: FABEKUN-HS-Rohre, braun
DN  200
Baulänge 3,0 m
Auflager nach DIN EN 1610 Typ 1 herstellen.
Material liefern.
Kiessand 0/16
Menge: 70,000 m

**2.8.2 Gelenkstück DN 200**
StL-Nr. 10170902004
Gelenkstück
Zulage für die zuvor beschriebenen Kunststoffrohre für
gelenkigen Anschluß an Schachtbauwerken.
Gelenkstück max. 1,0 m.
DN 200
Menge: 5,000 St

**2.8.3 Verschlußteller DN 200**
StL-Nr. 10170902504
Verschlußteller
Zulage für die zuvor beschriebenen Kunststoffrohre.
Verschlußteller.
DN 200
Menge: 1,000 St

**2.8.4 Kunststoffrohre DN 150 Baulänge 3,0 m Überdeckg. 2,0 m Auflager Kiessand 0/16**
*** Bezugsbeschreibung
StL-Nr. 101709019233411
Liefern von Kunststoffkanalrohren nach
DIN 19534 und verlegen.
Das Ablängen der Rohre an Zwangspunkten bzw. die Zulage
für das Liefern von Paßstücken und der Doppelmuffen für
die Rohrverbindungen ist einzurechnen.
Die Rohre sind für eine Verkehrslast SLW 60 zu bemessen
Rohrverbindung "Elastomer-Lippendichtringe"
Amtsvorschlag: FABEKUN-HS-Rohre, blau
DN  150
Baulänge 3,0 m
Überdeckung bis 2,0 m
Auflager nach DIN EN 1610 Typ 1 herstellen.
Material liefern.
Kiessand 0/16
Menge: 8,000 m

**2.8.5 Wie Position 2.8.4., jedoch DN 250**
*** wie Position 2.8.4
DN 250
Menge: 26,000 m

**2.8.6 Gelenkstück DN 150**
*** Bezugsbeschreibung
StL-Nr. 10170902003
Gelenkstück
Zulage für die zuvor beschriebenen Kunststoffrohre für
gelenkigen Anschluß an Schachtbauwerken.
Gelenkstück max. 1,0 m.
DN 150
Menge: 2,000 St

**2.8.7 Wie Position 2.8.6., jedoch DN 250**
*** wie Position 2.8.6
DN 250
Menge: 4,000 St

**2.8.8 Überschiebmuffe DN 150**
StL-Nr. 10170902123
Überschiebmuffe
Zulage für die zuvor beschriebenen Kunststoffrohre.
Überschiebmuffe.
DN 150
Menge: 2,000 St

**2.8.9 Verschlußteller DN 150**
*** Bezugsbeschreibung
StL-Nr. 10170902503
Verschlußteller
Zulage für die zuvor beschriebenen Kunststoffrohre.
Verschlußteller.
DN 150
Menge: 1,000 St

**2.8.10 Wie Position 2.8.9., jedoch DN 250**
*** wie Position 2.8.9
DN 250
Menge: 1,000 St

**2.8.11 HS-R-Auslaufstück DN/OD 160 mit integrierter Froschklappe**
Zulage für die zuvor beschriebenen Kunststoffrohre
HS-R-Auslaufstück DN/OD 160 mit integrierter
Froschklappe,
System Funke oder gleichwertig (www.funkegruppe.de),
bestehend aus einem muffenlosen Vollwand-
Kunststoffrohr DN/OD 160 (160 x 5,5 mm),
HS-R-Rohr, Farbe: blau (RAL 5015), aus
weichmacherfreiem Polyvinylchlorid (PVC-U),
Ringsteifigkeit nach ISO 9969 mindestens 12 kN/m²,
in Anlehnung an die DIN EN 1401-1, jedoch mit erhöhter
Wanddicke, glattwandig, E-Modul Kurzzeit = 3000 N/mm²
bzw. Langzeit = 1500 N/mm², mit einer Abschrägung
von 60° sowie einer fest integrierten Froschklappe aus
hochwertigem, nicht rostenden Stahl, geeignet für den
Einsatz in Wasserschutzzonen unter Berücksichtigung
der Anforderungen aus dem DWA-Arbeitsblatt A 142 -
dicht bis 2,5 bar Prüfdruck - liefern und verlegen.
Fließlänge (Baulänge): 0,93 m (1,00 m)
Menge: 1,000 St

**2.8.12 HS-R-Auslaufstück DN/OD 250 mit integrierter Froschklappe**
Zulage für die zuvor beschriebenen Kunststoffrohre
HS-R-Auslaufstück DN/OD 250 mit integrierter
Froschklappe,
System Funke oder gleichwertig (www.funkegruppe.de),
bestehend aus einem muffenlosen Vollwand-
Kunststoffrohr DN/OD 250 (250 x 8,2 mm),
HS-R-Rohr, Farbe: blau (RAL 5015), aus
weichmacherfreiem Polyvinylchlorid (PVC-U),
Ringsteifigkeit nach ISO 9969 mindestens 12 kN/m²,
in Anlehnung an die DIN EN 1401-1, jedoch mit erhöhter
Wanddicke, glattwandig, E-Modul Kurzzeit = 3000 N/mm²
bzw. Langzeit = 1500 N/mm², mit einer Abschrägung
von 60° sowie einer fest integrierten Froschklappe aus
hochwertigem, nicht rostenden Stahl, geeignet für den
Einsatz in Wasserschutzzonen unter Berücksichtigung
der Anforderungen aus dem DWA-Arbeitsblatt A 142 -
dicht bis 2,5 bar Prüfdruck - liefern und verlegen.
Fließlänge (Baulänge): 0,89 m (1,00 m)
Menge: 1,000 St

**2.8.13 Leitungszone verfüllen DN 150**
*** Bezugsbeschreibung
Boden in Leitungszone nach DIN EN 1610 über Bettung
einbauen und verdichten.
Boden 'Kiessand 0/16.'
Rohr DN 150.
Menge: 8,000 m

**2.8.14 Wie Position 2.8.13., jedoch DN 250**
*** wie Position 2.8.13
DN 250
Menge: 26,000 m

**2.8.15 Rohre trennen Kunststoffrohre bis DN 150**
StL-Nr. 1017090302100
Rohre trennen
Kanalrohr vom Scheitel bis zur Sohle trennen. Abbruchgut geht in Eigentum des AN über und ist zu beseitigen.
Kunststoffrohre
bis DN 150
Menge: 1,000 St

**2.8.16 Rohre trennen Kunststoffrohre DN 250**
StL-Nr. 1017090302300
Rohre trennen
Kanalrohr vom Scheitel bis zur Sohle trennen. Abbruchgut geht in Eigentum des AN über und ist zu beseitigen.
Kunststoffrohre
DN 250
Menge: 1,000 St

**2.8.17 Dichtheitsprüfung DN 150**
*** Bezugsbeschreibung
StL-Nr. 10170900801
Wasserdichtheitsprüfung nach DIN EN 1610.
Haltung des Kanals einer Druckprüfung nach DIN EN 1610
mit Luft bzw. Wasser unterziehen, ggf. so oft
wiederholen, bis die Haltung dicht ist.
Die Bauleitung muss bei der Druckprüfung verständigt
werden.
Schreiben eines Prüfprotokolls in 3-facher Fertigung.
Prüfung für alle Rohrmaterialien.
Die Gestellung des Wassers beim Verfahren "W"
ist Sache des AN.
Abgerechnet wird nach Rohrlänge des Hauptkanals.
DN  150
Menge: 8,000 m

**2.8.18 Wie Position 2.8.17., jedoch DN 200**
*** wie Position 2.8.17
DN 200
Menge: 70,000 m

**2.8.19 Wie Position 2.8.17. jedoch DN 250**
*** wie Position 2.8.17
DN 250
Menge: 26,000 m

**2.8.20 Kanalfernauge Anl. nicht in Bet Reinig.einrechnen Schachtmitte DN 150**
*** Bezugsbeschreibung
Kanalfernauge
Entwässerungskanal durch Fernauge prüfen, technische
Mindestanforderungen an das Prüfgerät: ferngesteuerte
Kamera, Satelittenkamera.
Vorlage der Daten auf Befahrungsprotokollen in 3-facher
Fertigung einschl. Bespielen und Liefern einer DVD im
Format ISYBAU, Typ H.
Anlage ist nicht in Betrieb
Kanalreinigung vor Beginn der Prüfung ist einzurechnen.
Abgerechnet wird von Schachtmitte zu Schachtmitte.
DN  150
Menge: 8,000 m

**2.8.21 Wie Position 2.8.20., jedoch DN 200**
*** wie Position 2.8.20
DN 200
Menge: 70,000 m

**2.8.22 Wie Position 2.8.20., jedoch DN 250**
*** wie Position 2.8.20
DN 250
Menge: 26,000 m

#### Titel 2.9 SCHÄCHTE, BAUWERKE

**2.9.1 Fertigschacht aus Beton C 60/75 Schacht 1,00 m Gerinne abgew. Gefälle bis 3 %**
StL-Nr. 101711035222111
Fertigschachtsystem mit integrierter Dichtung und
fixiertem Lastübertragungselement Tok-Seal-Sandschlauch
Schachtkörper, Gerinne und Auftritt monolithisch in einem Guß aus geprüftem Hochleistungsbeton C 60/70 gefertigt mit hochsulfatwiderstandsfähigem Zement, 5 % (vom
Zementgehalt) Microsilica und nicht karbonatischem Zu-
schlag 0-4 mm, Wassereindringtiefe < 10 mm
Neigung der Auftrittsfläche zur Schachttiefe 1:20
Anschlüsse für gelenkige Einbindung der Zu- und Abläufe
Fugendichtung mit integriertem Dichtungselement (BLS
oder F 156),
glattes Spitzende ohne Schulter.
Lastübertragung mit einem fixiert eingelegtem Tok-Seal-
Sandschlauch zur Lastübertragung in die dafür vorgefertigte umlaufende Nut nach EN 1917 und DIN V 4034 - 1,
Lasttübertragung zwischen Fertigteilen (als Ersatz für
eine Mörtelfuge), Fertigschachtunterteil SU-M, Typ 2
nach DIN EN 1917 - DN 4034-1, rund.
Steigeisen nach DIN 1212 E mit Aufkantungen.
Amtsvorschlag: Fabr.System Müller IDS-PERFECT-Hochlei-
stung oder als gleichwertig angebotenes Fabrikat:
'........................................'
(vom Bieter anzugeben)
Schachtinnendurchmesser 1,00 m.
Durchlaufgerinne abgewinkelt
Sohlgefälle bis 3,0 %
Zulauf DN 'DN 200'

Ablauf DN 'DN 200'
Menge: 1,000 St

**2.9.2 Fertigschacht aus Beton C 40/50 Schacht 1,00 m Gerinne abgew. Gefälle bis 3 %**
StL-Nr. 101711035122111
Fertigschachtsystem mit integrierter Dichtung und
fixiertem Lastübertragungselement Tok-Seal-Sandschlauch
Schachtkörper, Gerinne und Auftritt monolithisch in
einem Guß aus Beton C 40/50 gefertigt.
Wassereindringtiefe < 20 mm
Neigung der Auftrittsfläche zur Schachtmitte 1:20
Anschlüsse für gelenkige Einbindung der Zu-und Abläufe
Fugendichtung mit integriertem Dichtungselement (BLS
oder F 156),
glattes Spitzende ohne Schulter.
Lastübertragung mit einem fixiert eingelegten Tok-Seal-
Sandschlauch zur Lastübertragung in die dafür vorgefertigte umlaufende Nut nach EN 1917 und DIN V 4034-1,
Lastübertragung zwischen Fertigteilen (als Ersatz für
eine Mörtelfuge), Fertigschachtunterteil, SU-M Typ 2
nach DIN EN 1917 - DIN 4034-1, rund.
Steigeisen nach DIN 1212 E mit Aufkantungen.
Amtsvorschlag: Fabr. System Müller IDS-PERFECT-Standard
oder als gleichwertig angebotenes Fabrikat:
'........................................'
(vom Bieter anzugeben)
Schachtinnendurchmesser 1,00 m.
Durchlaufgerinne abgewinkelt
Sohlgefälle bis 3,0 %
Zulauf DN '250 HS'

Ablauf DN '250 HS'
Menge: 1,000 St

**2.9.3 Schachtkonus Hals 1000/625x600**
StL-Nr. 10171103702
Schachtkonus
SH-M EN 1917 und DIN V 4034-1, Fugendichtung mit integriertem Dichtungselement (BLS oder F 156).
Steigeisen nach DIN 1212 E mit Aufkantungen.
Amtsvorschlag: Fabrikat System Müller IDS
oder als gleichwertig angebotenes Fabrikat:
''
(vom Bieter anzugeben)
Schachtkonus 1000/625 x 600 mm
Menge: 1,000 St

**2.9.4 Abdeckplatte DN 1000**
StL-Nr. 10171103801
Stahlbetonabdeckplatte AP-M EN 1917 und DIN V 4034-1,
mit seitlicher Öffnung DN 625, Klasse D,
40 to, Fugendichtung mit integriertem Dichtungselement,
liefern und einbauen.
Amtsvorschlag: Fabrikat System Müller IDS
oder als gleichwertig angebotenes Fabrikat:
''
(vom Bieter anzugeben)
Bauhöhe 200 mm
DN 1000
Menge: 1,000 St

**2.9.5 Betonauflagering einbauen Rg.,verschiebsich**
StL-Nr. 20611044319
Betonauflagering nach DIN 4034-Teil 1, lichter DU 625
mm, in Mörtel MG III nach DIN 1053 einbauen. Fugen
glattstreichen.
Auflagerring verschiebesicher.
Ringhöhe '40 bis 100 mm'
Menge: 6,000 St

**2.9.6 BEGU-Schachtabd. Klasse D 400 Lüftungsöffnungen runder Rahmen L. W. 610 mm**
StL-Nr. 1017110132111
BEGU-Schachtabdeckung liefern und verlegen
(DIN EN 124 / DIN 1229), aus Guss mit Betonverfüllung,
Deckel mit korrosionsbeständiger Kunststoffauflage
(z.B. Perbunan oder gleichw.) höhengerecht in Mörtel
MG III versetzen.
Klasse D 400
Lüftungsöffnungen und Schmutzfänger F  DIN 1221
Runder Rahmen
Lichte Weite: 610 mm
Menge: 2,000 St

**2.9.7 Hauskontrollschacht S02 Tiefe bis 2,00 m**
Einsteigschächte aus Schachtfertigteilen nach
DIN 4034 Teil 1 liefern und versetzen.
Tiefe nach Unterlagen des AG.
Bestehend aus:
Schachtunterteil:
(SU-M), Sohle nach Querschnitt und Fließrichtung ausbilden. Auftrittshöhe für Rohre bis DN 400 bis Rohrscheitel ab DN 500 bis Rohrachse
Schachtwand mit angeformter Muffe oder eingebauten An-
stücken zum Anschluß von Gelenkstücken.
Schachtoberteil:
Schachtringe (SR-M)Schachthals (SH-M)
einschl. Steigbügel der DIN 19555 Form A und Form B und
EN 13101, Klasse 1, Schachtfugen mit integriertem
Dichtungselement aus Elastomeren DIN 4060 und fixiert
eingelegtem Tok-Sealband-Sandschlauch herstellen.
  Schachtabdeckung:
DIN 1229 und 19584, Klasse D aus Guss, mit Betonverfüllung, Deckel ohne Perbunaneinlage einschließlich
Ausgleichsring Höhe min. 10 cm, höhengerecht in Mörtel
MG III versetzen.
Lüftungsöffnungen und Schmutzfänger F DIN 1221, runder
Rahmen, lichte Weite 625 mm
Aufgemesssen wird von der Rohrsohle bis Oberkante
Schachtabdeckung. Mehraushub und zusätzliche Aussteifung der Baugrube ist in den Einheitspreis
einzurechnen.
Schachtdurchmesser DN 1000
Wasserlauf DN 200 mit Steinzeughalbschale
Sohlgefälle bis 3,0 %
Tiefe bis 2,00 m
Menge: 1,000 St

**2.9.8 Hauskontrollschacht R02 Tiefe bis 1,50 m**
Einsteigschächte aus Schachtfertigteilen nach
DIN 4034 Teil 1 liefern und versetzen.
Tiefe nach Unterlagen des AG.
Bestehend aus:
Schachtunterteil:
(SU-M), Sohle nach Querschnitt und Fließrichtung ausbilden. Auftrittshöhe für Rohre bis DN 400 bis Rohrscheitel ab DN 500 bis Rohrachse
Schachtwand mit angeformter Muffe oder eingebauten An-
stücken zum Anschluß von Gelenkstücken.
Schachtoberteil:
Schachtringe (SR-M)Schachthals (SH-M)
einschl. Steigbügel der DIN 19555 Form A und Form B und
EN 13101, Klasse 1, Schachtfugen mit integriertem
Dichtungselement aus Elastomeren DIN 4060 und fixiert
eingelegtem Tok-Sealband-Sandschlauch herstellen.
  Schachtabdeckung:
DIN 1229 und 19584, Klasse D aus Guss, mit Betonverfüllung, Deckel ohne Perbunaneinlage einschließlich
Ausgleichsring Höhe min. 10 cm, höhengerecht in Mörtel
MG III versetzen.
Lüftungsöffnungen und Schmutzfänger F DIN 1221, runder
Rahmen, lichte Weite 625 mm
Aufgemesssen wird von der Rohrsohle bis Oberkante
Schachtabdeckung. Mehraushub und zusätzliche Aussteifung der Baugrube ist in den Einheitspreis
einzurechnen.
Schachtdurchmesser DN 1000
Wasserlauf DN 150
Sohlgefälle bis 3,0 %
Tiefe bis 1,50 m
Menge: 1,000 St

**2.9.9 Kanal an Schacht Kunststoff DN 200 Beton in Betrieb Abbruchmaterial**
Kanal an Schacht anschließen
Anschluß von Entwässerungskanal an vorhandenen Schacht
einschl. Herstellen der Anschlußöffnung als Bohrung und
der
Dichtungsarbeiten.
Material des anzuschließenden Kanals: Kunststoff
Anzuschließender Kanal: DN 200
Material des vorhandenen Schachtes: Beton
Vorhandene Anlage ist in Betrieb
Abbruchmaterial verbleibt dem AN und ist zu beseitigen
Menge: 1,000 St

**2.9.10 Kanal an Schacht Kunststoff DN 250 Beton in Betrieb Abbruchmaterial**
Kanal an Schacht anschließen
Anschluß von Entwässerungskanal an vorhandenen Schacht
einschl. Herstellen der Anschlußöffnung als Bohrung und
der
Dichtungsarbeiten.
Material des anzuschließenden Kanals: Kunststoff
Anzuschließender Kanal: DN 250
Material des vorhandenen Schachtes: Beton
Vorhandene Anlage ist in Betrieb
Abbruchmaterial verbleibt dem AN und ist zu beseitigen
Menge: 2,000 St

**2.9.11 Schachtsohle änd. Schacht DN 1000 in Betrieb**
Vorhandene Schachtsohle ändern
Vorhandene Schachtsohle für vorhandenen Entwässerungskanal ändern. Rinnenführung ausbilden einschl.
Stemmarbeiten. Rinne und Auftritte mit Zementestrich
auskleiden.
Wasserlauf DN '200'
Schachtdurchmesser: DN 1000
Vorhandene Anlage ist in Betrieb.
Menge: 1,000 St

**2.9.12 Schachtsohle änd. Schacht DN 1000 in Betrieb**
Vorhandene Schachtsohle ändern
Vorhandene Schachtsohle für vorhandenen Entwässerungskanal ändern. Rinnenführung ausbilden einschl.
Stemmarbeiten. Rinne und Auftritte mit Zementestrich
auskleiden.
Wasserlauf DN '250'
Schachtdurchmesser: DN 1000
Vorhandene Anlage ist in Betrieb.
Menge: 1,000 St

#### Titel 2.10 LIEFERN UND VERLEGEN VON ROHREN U. FORMSTÜCKEN

*Hinweis*
Vorbemerkung:

Das Liefern, Abladen, Lagern und Verlegen der Rohre
und Formstücke innerhalb der Baustelle einschl. der
Rückgabe von nicht benötigten Materialien
ist einzurechnen.
Die Rohrleitungen werden durchgemessen.
Die Formstücke werden als Zulage zu den Rohrleitungen
vergütet.

Sämtliche Flanschverbindungen von Formstücken und
Armaturen sind mit Schrauben aus dem Werkstoff 1.4541,
Muttern aus dem Werkstoff 1.4571 und Unterlagscheiben
aus dem Werkstoff 1.4541 auszuführen.
Der Preis hierfür ist in den jeweiligen Positionen
einzurechnen.

**2.10.1 PE-HD-Rohre AD 50 Sand**
StL-Nr. 101823078020102
PE-HD-Rohre aus PE 100, DIN 8074/75 für Trinkwasser,
blau, PN 16, SDR 11.
Das Ablängen der Rohre ist einzurechnen.
AD 50
Auflager nach DIN EN 1610, Typ 1, herstellen.
Material liefern.
Sand
Menge: 60,000 m

**2.10.2 PE-HD-Doppelmuffe AD 50**
PE-HD-Doppelmuffe AD 50
PE-HD-Doppelmuffe MB Typ Friatec
AD 50
Menge: 1,000 St

**2.10.3 Verschlussmuffe AD 50**
StL-Nr. 10182307102
Verschlussmuffe
SDR 11
AD 50
Menge: 1,000 St

**2.10.4 Stützhülsen AD 50**
Stützhülsen AD 50
Stützhülse "Friasafe" für PE-Rohr AD 50
Menge: 1,000 St

**2.10.5 Anbohrarmatur für die Montage auf Guss-, Stahl-+AZ-Rohre DN 65-DN 500**
Anbohrarmatur für die Montage auf Guss-, Stahl- und AZ-
Rohre DN 65 - DN 500, Anpassung an das Hauptrohr
erfolgt mit Haltebügel und Satteldichtung, mit oberem
Innengewindeabgang nach DIN ISO 228-1 zur Verbindung
mit entsprechendem Fitting, Absperrung durch eine
Steckscheibe aus nichtrostendem Stahl, vollkommen
freier Durchgang, Steckscheibe in geöffnetem Zustand
vollständig außerhalb des Durchflussmediums, Öffnen und
Schließen des Durchgangs mit Halbumdrehung,
Spindelvierkant 12,3 mm, einschl. Teleskop-
Einbaugarnitur, verstellbare Straßenkappe NOVO Typ
4056, Größe 1
Material:
Gehäuse: GJS-400, Korrosionsschutz durch Epoxidharz-
Pulverbeschichtung innen und außen gemäß Gütesicherung
RAL-GZ 662 der Gütegemeinschaft Schwerer
Korrosionsschutz - GSK unter Berücksichtigung der DIN
3476 (P) und DIN 30677-2 (Schichtdicke: min. 0,25 mm,
Porenfreiheit bei 3 kV, Haftung innen und außen min. 12
N/mm² nach Heißwasserlagerung, Nachweis der
Trinkwassertauglichkeit, Fremdüberwachung durch
neutrales Prüfinstitut)
Spindel/Steckscheibenantrieb/Steckscheibe:
nichtrostender Stahl
Dichtungen: EPDM gemäß DVGW W 270 und KTW für Wasser
bzw. NBR für Gas
Medium: Trinkwasser
Max. Betriebsdruck: 16 bar
oberer Abgang: Innengewinde 1 1/4"
Max. Bohrungsdurchmesser: 24 mm
Menge: 1,000 St

**2.10.6 Haltebügel**
Haltebügel aus nichtrostendem Stahl mit Gummiauflage,
inklusive Klemmbacken, Muttern, Unterlegscheiben und
Satteldichtung für die sichere und erdungsfreie Montage
von Anbohr- und Schieberschellen an Guss- und
Stahlrohren, Bügelbreite 60 mm.
Material:
Blechstreifen/Gewinde-T-Stücke: nichtrostender Stahl
mit Gummiauflage
Klemmbacken: glasfaserverstärktes Polyamid
Muttern/Unterlegscheiben: nichtrostender Stahl
Satteldichtung: EPDM gemäß DVGW W 270 und KTW für
Wasser bzw. NBR für Gas
Medium: Trinkwasser, Abwasser
Max. Betriebsdruck: 16 bar
Rohraußendurchmesser: 88 - 103 mm
Menge: 1,000 St

**2.10.7 Winkel-Steckfitting 90 Grad**
Winkel-Steckfitting 90 Grad, einerseits mit
Außengewinde nach DIN EN 10226 für die Verbindung mit
Formstücken, Anbohrbrücken, Anbohrschellen, etc,
andererseits mit Steckmuffe und demontierbarem
Konunsring für die längskraftschlüssige Verbindung mit
PE-Rohren nach DIN 8074 und PE-X-Rohren nach DIN 16893
(Ausführung für PVC-Rohre auf Anfrage), demontierbarer
Konusring ermöglicht eine einfache Demontage des Rohres
ohne Abziehschalen, Prüfgrundlage: DVGW W 534.
Material:
Fitting: GJS-400, Korrosionsschutz durch Epoxidharz-
Pulverbeschichtung innen und außen gemäß Gütesicherung
RAL-GZ 662 der Gütegemeinschaft Schwerer
Korrosionsschutz - GSK unter Berücksichtigung der DIN
3476 (P) und DIN 30677-2 (Schichtdicke: min. 0,25 mm,
Porenfreiheit bei 3 kV, Haftung innen und außen min. 12
N/mm² nach Heißwasserlagerung, Nachweis der
Trinkwassertauglichkeit, Fremdüberwachung durch
neutrales Prüfinstitut)
Wirbelklemme: POM
O-Ring: EPDM gemäß DVGW W 270 und KTW für Wasser
Medium: Trinkwasser, Abwasser
Max. Betriebsdruck: 16 bar

Außengewinde: 1 1/4"
Rohraußendurchmesser: d 40 mm
Menge: 1,000 St

**2.10.8 Leitungszone verfüllen WL AD 50**
Boden in Leitungszone nach DIN EN 1610 über Bettung
einbauen und verdichten für WL.
Boden 'Sand'

Rohr 'AD 50'
Menge: 60,000 m

**2.10.9 Warn-u. Trassenb.**
StL-Nr. 10182309901
Warn-und Trassenband:
PE-Verbundfolie mit einem isolierten und
einem nicht isolierten Kupferdraht als Ortungsband.
Farbe blau mit dem Aufdruck "Wasserleitung"
nach DIN EN 12613 und FTZ-Norm 548664 TV1.
Menge: 60,000 m

#### Titel 2.11 PFLASTER, PLATTEN, EINFASSUNGEN

**2.11.1 Pflastersteine aus- und einbauen Beton Unt. AG * ErsatzSt. 5vH Baustgem. 0/5**
StL-Nr. 21111517599222099
Pflastersteine mit Bettung ohne Bindemittel aus- und
wieder einbauen. Pflastersteine aufnehmen, säubern und
seitlich lagern. Vorhandene Bettung aufnehmen. Pflasterdecke in vorhandenem Verband wieder herstellen.
Nicht wieder verwendbare Baustoffe der Verwertung nach
Wahl des AN zuführen.
In 'Gehweg und Parkplatzflächen'

Einzelflächen 'bis zu 10m²'
Pflastersteine aus Beton nach Unterlagen des AG.
Ersatzsteine bis zu 5 v. H. der Fläche liefern.
Vorhandene Bettung einer Verwertung nach Wahl des AN
zuführen. Neue Bettung aus Baustoffgemisch.0/5.
Fuge 'Splitt 2/5, Dicke 5cm, Rest mit Sand 0/2'
Menge: 5,000 m2

**2.11.2 Plattenbelag aufnehmen * Ungeb. Fugenmat. SoB * Platten lagern Anteil WV 75-100**
StL-Nr. 21111501599011104
Plattenbelag aufnehmen. Aufnehmen der Tragschicht wird
gesondert vergütet.
Art 'Platten aus Beton, ca. 12 cm dick'
Mit Fugenfüllung aus Baustoffgemisch ohne Bindemittel.
Bettung aus Baustoffgemisch ohne Bindemittel.
Wieder verwendbare Platten säubern, auf Paletten stapeln, innerhalb der Baustelle fördern und lagern. Übriges Aufbruchgut der Verwertung nach Wahl des AN zuführen.
Anteil wieder verwendbarer Platten über 75 bis 100 v.
H.
Menge: 35,000 m2

**2.11.3 Plattenbelag m. Pl. des AG herst. Rad- und Gehwege Platten gelagert**
Plattenbelag mit Platten des AG herstellen.
In Verkehrsflächen für Rad- und Gehwege.
Einzelflächen 'bis zu 50 m²'

Platten 'Platten aus Beton, ca. 35x70 cm und 23x35 cm'

Verlegeart 'Läuferverband '

Bettung 'Brechsand-Splitt-Gemisch 2/5'

Fuge 'Splitt 2/5, Dicke 5cm, Rest mit Sand 0/2'
Platten gelagert innerhalb der Baustelle aufnehmen.
Menge: 50,000 m2

**2.11.4 Pflastersteine zuarbeiten * aus Beton Dicke 6-8 cm**
StL-Nr. 2111151809101
Pflastersteine auf Passmaß trennen und Pflastersteine
an Kanten und Einfassungen oder an Aussparungen und
Einbauten über 1 m2 Einzelgröße zuarbeiten, behauen o-
der schneiden. Das Zuarbeiten, Behauen oder Schneiden
der Pflastersteine an Aussparungen und Einbauten bis zu
1 m2 Einzelgröße wird gesondert vergütet.
Pflastersteine 'schneiden'
Art = Pflastersteine aus Beton.
Dicke 6 bis 8 cm.
Menge: 5,000 m

**2.11.5 Bordsteine aufnehmen. Hochbord Bet * Fund. 10-20/R-St. All. verwerten**
StL-Nr. 211115025150200
Bordsteine aufnehmen.
Hoch- und Rundbordsteine aus Beton, Breite bis 18 cm,
Höhe bis 30 cm.
Fundament aus Beton, über 10 bis 20 cm dick, und
Rückenstütze aus Beton aufbrechen.
Sämtliche Steine und übriges Aufbruchgut der Verwertung
nach Wahl des AN zuführen.
Menge: 5,000 m

**2.11.6 Bordsteine aufnehmen. Tiefbord.Bet * Fund. 10-20 cm All. verwerten**
StL-Nr. 211115025220200
Bordsteine aufnehmen.
Tiefbordsteine aus Beton, Höhe bis 30 cm.
Fundament aus Beton, über 10 bis 20 cm dick, aufbrechen.
Sämtliche Steine und übriges Aufbruchgut der Verwertung
nach Wahl des AN zuführen.
Menge: 6,000 m

**2.11.7 Bordsteine aus Beton setzen BSt. RB 150x220 bis 10 cm unt.OK**
StL-Nr. 21111531010990919
Bordsteine aus Beton setzen.
Bordstein RB 150 x 220.
Vorsatzschicht 'Granitvorsatz'

Fugen 'Bewegungsfugen herstellen, Material: PU-
Kautschuk, Stärke 10 mm'

Bordstein 'einschl. aller erforderlichen Kurven-,
Rundbord- und Übergangssteine nach Zeichnung'
Rückenstütze bis 10 cm unter Oberkante Bordstein.
Fundamentbeton 'C12/15 nach Zeichnung herstellen'
Menge: 5,000 m

**2.11.8 Bordsteine trennen 18/30-15/22 * BSt. trennen**
StL-Nr. 2111153251001
Bordsteine auf Passmaß trennen.
Bordstein aus Beton, ca. 18/30 bis 15/22 cm.
Bordstein quer trennen.
Menge: 1,000 St

**2.11.9 Bordsteine aus Beton setzen BSt. TB 80x250 * bis 10 cm unt.OK**
StL-Nr. 21111531007090919
Bordsteine aus Beton setzen.
Bordstein TB 80 x 250.
Fugen 'Bewegungsfugen herstellen, Material: PU-
Kautschuk, Stärke 10 mm'

Bordstein 'einschl. aller erforderlichen Kurven-,
Rundbord- und Übergangssteine nach Zeichnung'
Rückenstütze bis 10 cm unter Oberkante Bordstein.
Fundamentbeton 'C12/15 nach Zeichnung herstellen'
Menge: 6,000 m

**2.11.10 Bordsteine trennen 10/30-8/20 * BSt. trennen**
StL-Nr. 2111153252001
Bordsteine auf Passmaß trennen.
Bordstein aus Beton, ca. 10/30 bis 8/20 cm.
Bordstein quer trennen.
Menge: 2,000 St

USt %: 19,00
